# Jahresausschreibung 2026
Angebotsaufforderung (GAEB DA XML 3.2, DA83)
Projekt: 2026-01
Währung: EUR
Abgabeort: Landratsamt Göppingen; Amt für Hochbau, Gebäudem. und Straße
Ausführungsbeginn: 15.06.2026
Ausführungsende: 31.05.2027
Erstellt mit: GXML Toolbox V3.3 R20220330, ORCA AVA 25.0.5 - Professional Edition 25.00.05, 08.05.2026

## Vorbemerkungen:
Der Landkreis Göppingen schreibt für seine
Liegenschaften im Bezirk Göppingen und Geislingen
die Sanitärarbeiten zur Bauunterhaltung aus.

Die Arbeiten umfassen kleinere Umbauten und
Reparaturen sowie Renovierungen.

Da die Arbeiten im Vorfeld noch nicht genau
festliegen, können sich die ausgeschriebenen Massen im
Laufe des Jahres noch verändern. Auf Verbrauch der
ausgeschriebenen Positionen besteht kein Anspruch.
Die Arbeiten kommen in kleineren Teilaufträgen in
sämtlichen Liegenschaften des Landkreises Göppingen zur
Ausführung.

Instandsetzungs- und Reparaturarbeiten sind bei einer
bestehenden Gefahr für Menschen, Gebäude, den Betrieb
der öffentlichen Einrichtungen, sowie anderen
schwerwiegenden Gefahren, unverzüglich aufzunehmen.

Sofern keine Gefahr besteht, ist mit den beauftragten
Arbeiten innerhalb von 12 Kalendertagen nach
Auftragserteilung zu beginnen

Sollte der AN im Havariefall nicht innerhalb von 30
Minuten erreichbar sein, ist der AG berechtigt, einen
Dritten mit der Schadensbeseitigung zu beauftragen

Lärmintensive Arbeiten in Schulen und Kindergärten
müssen außerhalb der Unterrichtszeiten
und in der unterrichtsfreien Zeit ausgeführt werden,
bzw. mit der Schule abgestimmt werden.
In den Verwaltungsgebäuden ist ebenfalls auf den
Dienstbetrieb Rücksicht zu nehmen.

## Zusätzliche Technische Vorschriften
Zu den einzuhaltenden Vorschriften und Richtlinien
gelten jeweils in der neuesten Fassung:
Die DIN-Normen
Alle Teile der VOB
Die technischen Anschlußbedingungen des zuständigen
Versorgungsunternehmens, einschließlich aller
Ergänzungen und Nachträge
Die Leitungsanlagenrichtlinie LAR
Die Arbeitsstättenverordnung, sowie die technischen
Regeln für Arbeitsstääten
Die Richtlinien des VDEW
Die Richtlinien des Verbandes der Sachversicherer (VDS)
Die Unfallverhütungsvorschriften (UVV) der
Berufsgenossenschaften, bei kommunalen Bauten
zusätzlich die GUV
Sämtliche sonstige für den jeweiligen Anwendungsfall
relevanten Vorschriften und die Einhaltung der
anerkannten Regeln der Technik

## 03 Heizung- Lüftung- Sanitärarbeiten

### Titel 01 Einrichtungsgegenstände

*Hinweis: Waschtisch mit Zubehör*

**01.001 Waschtischanlage Sanitärporzellan, Größe 400-600xbis 270-500 mm**
eckig, Farbe w e i ß
einschl. verchromtem Geruchsverschluss und flache
Wandrosette
einschl. Schallschutzset
zu liefern und montieren
Menge: 1,000 St

**01.002 Standventil DN 15**
aus Metall, verchromt, mit Stahlregler mit
Luftansaugung DIN EN 246 (Luftsprudler), Oberteil mit
Keramikscheib, Betätigungselement aus Metall, verchromt
zu liefern und montieren
Menge: 1,000 St

**01.003 Selbstschlussventil Messing Standventil DN 15**
Ausladung 80-150 mm, verchromt, Betätigungselement aus
Metall, verchromt, Wasserlaufzeit einstellbar, mit
festem Auslauf, mit Stahlregler mit Luftansaugung DIN
EN 246, Anschlussgewinde G1/2, mit Überwurfmutter
zu liefern und montieren
Menge: 1,000 St

**01.004 Selbstschlussarmatur elektronisch Messing Standventil DN 15, 230VAC,**
elektronisch gesteuert aus Messing, verchromt,
Auslösung optoelektronisch, Bemessungsbetriebsspannung
230 VAC, Steuerelektronik mit Programmwahl, für Einbau
in Feuchträume, Standarmatur in Kombinationsbauweise
mit Durchflussmengenregler, mit Stahlreglermit
Luftansaugung DIN EN 246 (Luftsprudler) Durchflussmenge
0,25 l/s
Ausladung 100-150 mm, mit Magnetventil, Schmitzfänger
und Vorabsperrung als Baugruppe
zu liefern und montieren
Menge: 1,000 St

**01.005 Einhandmischer Standmontage DN15**
Metall Ausladung 120-150 mm
Waschbeckenbatterie Strahlregler H 9 0-130m m
Einhandmischer für Standmontage, DN 15, aus Metall,
verchromt, Ausladung über 120 bis 150 mm, Oberteil
mit Keramikscheiben, Betätigungselement aus Metall,
verchromt, Waschbeckenbatterie, mit festem Auslauf,
mit Strahlregler mit Luftansaugung DIN EN 2 46
(Luftsprudler), Auslaufhöhe über 90 bis 130 mm, mit
Ablaufgarnitur und Zugbetätigung.
zu liefern und montieren
Menge: 1,000 St

**01.006 Einlochbatterie DN15 Metall Waschbeckenbatterie**
Strahlregler
Einlochbatterie als Zweigriffarmatur, DN 15, aus Metall,
verchromt, Oberteile mit Keramikscheiben,
Betätigungsgriffe aus Metall, verchromt,
Waschbeckenbatterie, mit schwenkbarem gegossenen Auslauf, mit Strahlregler mit Luftansaugung DIN EN 246 ( Luftsprudler ), mit versenkbarer Kette
zu liefern und montieren
Menge: 1,000 St

**01.007 Einhandmischer Wandmontage DN15 Metall**
Waschbeckenbatterie Strahlregler
Einhandmischer für Wandmontage, DN 15, aus Metall,
verchromt, Oberteil mit Keramikscheiben,
Betätigungselement aus Metall, verchromt,
Waschbeckenbatterie, mit festem Auslauf,
mit Strahlregler mit Luftansaugung DIN EN 246
(Luftsprudler), Ausladung über 150 bis 200 mm
zu liefern und montieren
Menge: 1,000 St

**01.008 Ablaufventil aus Messing**
verchromt, D N 32 ohne Überlauf mit Stopfen
Ablaufventil aus Messing verchromt, DN 32, mit
Dichtung, ohne Überlauf, mit Stopfen
zu liefern und montieren
Menge: 1,000 St

**01.009 Geruchverschluss Waschbecken 1 1 /4x DN 32 Messing**
Röhrengeruchverschluss
Geruchverschluss für Waschbecken, mit
Leckwasseranschluss, 1 1/4 x DN 32,
aus Messing, verchromt, als
Röhrengeruchverschluss, m it Anschlussbogen,
mit Wandhalterung .
zu liefern und montieren
Menge: 1,000 St

**01.010 Eckventile**
selbstdichtend, verchromt, DN 15 1/2",
Längenausgleichstück, Anschlußgewinde
selbstdichtend
Rosetten, verchromt
zu liefern und montieren
Menge: 1,000 St

**01.011 Kombinationseckventil**
mit Belüfter und RV, verchromt
absperrbarer Schlauchanschluß
mit Rosette PA-Prüfzeichen,
Geräuschklasse 1
für Spülenanschlüsse
zu liefern und montieren
Menge: 1,000 St

**01.012 WAS-Anschlussventil**
in Schrägsitzausführung
mit Fettkammer-Oberteil
mit Rückflussverhinderer
verchromt
für Waschmaschinenanschlüsse
zu liefern und montieren
Menge: 1,000 St

**01.013 Armaturen-Anschlussschlauch G 3 /8**
L 3 00m m, mit Metallummantelung,
Anschlüsse mit Überwurfmutter G 3 /8 und Rohrstutzen 10
mm, Länge 300 mm.
zu liefern und montieren
Menge: 1,000 St

*Hinweis: WC mit Zubehör*

**01.014 Tiefspül-WC wandhängend**
spülrandlos Anschluss DN 100
Tiefspül-WC aus Sanitärporzellan,
DIN EN 997, Farbe weiß, Spülwassermenge 6 Liter, wandhängend, ohne Spülrand, verbesserte Hygieneausführung,
zu liefern und montieren
Menge: 1,000 St

**01.015 WC-Sitz aus Kunststoff**
WC-S itz aus Kunststoff, Vollprofil, Standard Farbe für
WC ohne Deckel, mit Universal - Edelstahlscharnieren,
für WC - Becken, ohne Deckel
zu liefern und montieren
Menge: 1,000 St

**01.016 Abdeckplatte Einbauspülkasten Zweimengenspülung**
Kunststoff, für Zweimengenspülung, aus Kunststoff,
Farbton weiß, mit Betätigungselement, aus Kunststoff,
für Betätigung von vorn .
zu liefern und montieren
Menge: 1,000 St

**01.017 WC-Anschlussstück**
Kunststoff Wand-WC-Anschlussgarnitur
W C- Anschlussstück, aus Kunststoff, als Wand -WC -
Anschlussgarnitur
zu liefern und montieren
Menge: 1,000 St

**01.018 Urinal Sanitärporzellan glasiert**
Farbton weiß, mit Absaugwirkung, mit Wandeinbau-
Absaugformstück, Zulauf und Ablauf hinten verdeckt,
Befestigung mit Schrauben, verdeckt .
zu liefern und montieren
Menge: 1,000 St

**01.019 Spülarmatur Urinalbecken elektron. DN 20 Auslösung**
optoelektron., elektronisch gesteuert, DN 20,
Auslösung optoelektronisch, Bemessungsbetriebsspannung
230 V AC, S teuerelektronik mit Programmwahl,
Spüldauer einstellbar, Spülarmatur für Wandeinbau, in  Kombinationsbauweise, mit Wandeinbaukasten
einschl. sämtlicher elektrischer Anklemmarbeiten inkl.
erforderlichen Kleinteilen wie Anschlussdosen, usw.
zu liefern und montieren
Menge: 1,000 St

**01.020 Einlaufgarnitur Urinalbecken DN 15**
Becken Einlauf verdeckt
Einlaufgarnitur für Urinal, DN 15,
für Becken mit verdecktem Einlauf
zu liefern und montieren
Menge: 1,000 St

**01.021 Urinal - Absauggeruchverschluss Kunststoff**
für verdeckte Montage.
zu liefern und montieren
Menge: 1,000 St

**01.022 Füllventil für Spülkasten ersetzen**
Menge: 1,000 St

*Hinweis: Duschwannen und Zubehör*

**01.023 Komplettdusche Fertigdusche**
Komplettdusche Fertigdusche 80x80xca. 215
Komplett mit Duschkabine

Set bestehend aus Duschkabine, fester Duschrückwänd, festen Seitenwänden und Einstieg über Duschvorhang (Vorderseite)

Duschpaneel mit Einhebelmischer
Innenhöhe Kabine 197,5 cm
Handbrause mit Metallbrauseschlauch 1,
5 m KTW-geprüft
Duschwanne aus emailliertem Stahl mit
passendem Ablauf 90 mm geprüft nach EN 14527
(Einstiegshöhe 19,5 cm)
Duschwanne mit 3 praktisch abnehmbaren Seiten für
bessere Installation
Geprüft nach EN 14428 und 14527
einschl. Wasser- und Abwasseranschlüssen.
einschl. Einbringung
zu liefern und montieren
Menge: 1,000 St

**01.024 Duschwanne aus Acryl L 750-800m m B 750-800 mm T 100-150 mm**
Farbton weiß,  Duschwannenboden rutschhemmend,
Abdichtung unter / hinter Duschwanne wird gesondert
vergütet, Länge über 750 bis 800 mm, Breite über 750
bis 800 mm, Tiefe über 100 bis 150 mm
zu liefern und montieren
Menge: 1,000 St

**01.025 Wannenfuß rechteckig**
Wannenfuß für Duschwanne aus Stahl / Acryl, rechteckig, höhenverstellbar, mit Schallschutz DIN 410
zu liefern und montieren
Menge: 1,000 St

**01.026 Wannenträger PS**
geschäumt Duschwanne L/ B 850/850mm
Wannenträger aus geschäumten Polystyrol, für
Duschwanne, Maße L/ B 850/850 mm,
mit Schallschutz DIN 4109.
zu liefern und montieren
Menge: 1,000 St

**01.027 Wandbatterie DN15 Messing Ausladung 1 50-200mm**
Brausebatterie verchromt, A usladung über
150 bis 200 mm, Oberteile mit Keramikscheiben,
Betätigungsgriffe aus Metall, verchromt,
Brausebatterie, mit Brauseabgang G 1/2
zu liefern und montieren
Menge: 1,000 St

**01.028 Handbrause DN15 Metall**
verchromt, mit Strahlscheibenreiniger, mit
Strahlregulierung weich/ hart, mit Verdrehschutz
zu liefern und montieren
Menge: 1,000 St

**01.029 Brauseschlauch G 1 /2 x 1 /2 L 1500 mm Metall**
Anschluss G 1 /2 x 1 /2, Länge 1500 mm, aus
Metall, verchromt, mit Verdrehschutz und mit
Abknickschutz an den Anschlüssen .
zu liefern und montieren
Menge: 1,000 St

**01.030 Anschlusswinkel Brauseschlauch Metall DN1 5**
aus Metall, verchromt,
Schlauchanschlussbogen, DN 15
zu liefern und montieren
Menge: 1,000 St

*Hinweis: Spülen mit Zubehör*

**01.031 Edelstahl Spültisch**
ECO - mit Grundboden - ca. 1000xca. 600mm - 1 Becken
rechts oder links  - B ca. 400xT ca. 400xH ca. 250mm
ECO Ausführung
Spültisch mit Aufkantung, Sehr hohe Tragkraft
Höhenverstellbare Füße
Edelstahlbein(e) (vierkant)
Schallgedämmte Fußplatten
Edelstahl Stärke: ca. 0,80 mm
Arbeitsplatte aus doppelwandigem Edelstahl
Arbeitsfläche Becken rechts Ablagefläche links
60 mm Arbeitsplatte
Armaturen individuell montierbar
Untergestell mit Grundboden
Außenmaß: B x T x H: ca. 1.000 mm x ca. 600 mm x ca.
970 mm
Vorgaben der Hygiene- und Sicherheitsrichtlinien produziert.  Artikel trägt richtlinienkonform CE-Kennzeichnung
Material entspricht den europäischen Nahrungsmittel-
Normen
einschl. geeigntes Zu- und Ablaufsystem
zu liefern und montieren
Menge: 1,000 St

**01.032 Einhandmischer Standmontage DN15 Metall**
Ausladung 1 20-150 mm Spültischbatterie
Strahlregler Einhandmischer für Standmontage, DN 15,
aus Metall, verchromt, Ausladung über 120 bis 150 mm
Oberteil mit Keramikscheiben, Betätigungselement aus
Metall, verchromt, Spültischbatterie, mit schwenkbarem
gegossenen Auslauf, mit Strahlregler mit Luftansaugung
DIN EN 246 (Luftsprudler).
zu liefern und montieren
Menge: 1,000 St

**01.033 Einhandmischer Standmontage DN 15 Metall**
Ausladung 1 20-150 mm Spültischbatterie
Strahlregler Einhandmischer für Standmontage, DN 15,
aus Metall, verchromt, Ausladung über 120 bis 150 mm
Oberteil mit Keramikscheiben, Betätigungselement aus
Metall, verchromt, Spültischbatterie, mit schwenkbarem
gegossenen Auslauf, mit manueller Umstellung
Strahlregler/ B rause, mit Strahlregler mit Luftansaugung DIN EN 246 (Luftsprudler),
mit herausziehbarer Brause.
zu liefern und montieren
Menge: 1,000 St

**01.034 Ausgussbecken für Wandmontage, Stahl, emailliert**
Breite 50 cm, mit Rückwand
Ausgussbecken für Wandmontage, mit Ablaufventil DN 4 0,
Klapprost, Kettenhalter und Stopfen, Breite 50 cm,
Stahl emailliert, mit angeformter Rückwand
einschl. Befestigungsmaterial
zu liefern und montieren
Menge: 1,000 St

**01.035 Ab- und Überlaufgarnitur aus Kunststoff, DN 40, f ür Spüle**
mit Verlängerung für Einfachspüle
Ab- u nd Überlaufgarnitur aus Kunststoff, f ür Spüle,
Anschluss an Ablaufventil DN 4 0, m it
Verlängerungsrohr und Wandrosette, für Einfachspüle
zu liefern und montieren
Menge: 1,000 St

**01.036 Zwischenstück aus Kunststoff für Spülenablauf, DN 4 0**
für Tropfwasser Anschluss DN 25
Zwischenstück aus Kunststoff für Spülenablauf DN 40,
für Tropfwasser- /Waschmaschinenanschluss,
mit seitlichem Anschluss DN 25
zu liefern und montieren
Menge: 1,000 St

**01.037 Membran- Sicherheitsventil, für Warmwasserbereiter 6/8/10 bar**
Anschlüsse DN 15 / DN 20
Membran- Sicherheitsventil, für druckfeste
Warmwasserbereiter, Gehäuse aus Messing/ R otguss,
bauteilgeprüft, Einstellwert 6 /8/10 bar, Anschlüsse
Eintritt DN 15, Austritt DN 20
zu liefern und montieren
Menge: 1,000 St

**01.038 Membran- Sicherheitsventil,**
für Warmwasserbereiter 6/8/10 bar Anschlüsse DN 20 / DN25 Membran- Sicherheitsventil, für druckfeste
Warmwasserbereiter, Gehäuse aus Messing/ R otguss,
bauteilgeprüft, Einstellwert 6 /8/10 bar,
Anschlüsse Eintritt DN 20, Austritt DN 25
zu liefern und montieren
Menge: 1,000 St

**01.039 Sicherheitsgruppe für Druckspeicher**
mit Zubehör mit Druckminderer
Sicherheitsgruppe für Druckspeicher bis 200 Liter,
bauteilgeprüft, Geräuschverhalten Gruppe I DIN 4109,
mit Absperrung, Schmutzfänger, Rückflussverhinderer,
Sicherheitsventil und Ablauftrichter, mit Druckminderer
zu liefern und montieren
Menge: 1,000 St

**01.040 Silkonfuge fachgerecht erstellen**
Farbe passen zum sanitären Gegenstand
Menge: 10,000 lfdm

### Titel 02 Abwasserleitung mit Zubehör

**02.001 Abwasserleitung aus PP, DN 50**
einschl. Rohrendenbehandlung
DIN 8078 mit PA-Prüfzeichen, heißwasserbeständig
einschließlich  schallisolierende Rohrbefestigungen
zu liefern und montieren
Menge: 5,000 lfdm

**02.002 Abwasserleitung aus PP, DN 70**
einschl. Rohrendenbehandlung
DIN 8078 mit PA-Prüfzeichen, heißwasserbeständig
einschließlich  schallisolierende Rohrbefestigungen
zu liefern und montieren
Menge: 10,000 lfdm

**02.003 Abwasserleitung aus PP, DN 100**
einschl. Rohrendenbehandlung
DIN 8078 mit PA-Prüfzeichen, heißwasserbeständig
einschließlich  schallisolierende Rohrbefestigungen
zu liefern und montieren
Menge: 5,000 lfdm

**02.004 Passstück für Abwasserleitungen, PP bis 0,5 m DN 50**
einschl. Rohrendenbehandlung
mit Steckmuffe und Gummidichtung
zu liefern und montieren
Menge: 2,000 St

**02.005 Passstück für Abwasserleitungen, PP bis 0,5 m DN 70**
einschl. Rohrendenbehandlung
mit Steckmuffe und Gummidichtung
zu liefern und montieren
Menge: 2,000 St

**02.006 Passstück für Abwasserleitungen, PP bis 0,5 m DN 100**
einschl. Rohrendenbehandlung
mit Steckmuffe und Gummidichtung
zu liefern und montieren
Menge: 2,000 St

**02.007 Formstück aus PP Bogen alle Wingelgrade DN 50**
mit Steckmuffe und Gummidichtung
zu liefern und montieren
Menge: 2,000 St

**02.008 Formstück aus PP Bogen alle Wingelgrade DN 70**
mit Steckmuffe und Gummidichtung
zu liefern und montieren
Menge: 2,000 St

**02.009 Formstück aus PP Bogen alle Wingelgrade DN 100**
mit Steckmuffe und Gummidichtung
zu liefern und montieren
Menge: 2,000 St

**02.010 Formstück aus PP Abzweig alle Ausführungen DN 50**
mit Steckmuffe und Gummidichtung
zu liefern und montieren
Menge: 2,000 St

**02.011 Formstück aus PP Abzweig alle Ausführungen DN 70**
mit Steckmuffe und Gummidichtung
zu liefern und montieren
Menge: 2,000 St

**02.012 Formstück aus PP Abzweig alle Ausführungen DN 100**
mit Steckmuffe und Gummidichtung
zu liefern und montieren
Menge: 2,000 St

**02.013 Formstück aus PP Doppelabzweig DN 100**
mit Steckmuffe und Gummidichtung
zu liefern und montieren
Menge: 2,000 St

**02.014 Formstück aus PP Reinigungsrohr DN 50**
mit Steckmuffe und Gummidichtung
zu liefern und montieren
Menge: 2,000 St

**02.015 Formstück aus PP Reinigungsrohr DN 70**
mit Steckmuffe und Gummidichtung
zu liefern und montieren
Menge: 2,000 St

**02.016 Formstück aus PP Reinigungsrohr DN 100**
mit Steckmuffe und Gummidichtung
zu liefern und montieren
Menge: 2,000 St

**02.017 Formstück aus PP Enddeckel DN 50**
mit Steckmuffe und Gummidichtung
zu liefern und montieren
Menge: 2,000 St

**02.018 Formstück aus PP Enddeckel DN 70**
mit Steckmuffe und Gummidichtung
zu liefern und montieren
Menge: 2,000 St

**02.019 Formstück aus PP Enddeckel DN 100**
mit Steckmuffe und Gummidichtung
zu liefern und montieren
Menge: 2,000 St

**02.020 Formstück aus PP Sifonbogen DN 50**
mit Steckmuffe und Gummidichtung
zu liefern und montieren
Menge: 2,000 St

**02.021 Siphon mit Leckwassertrichter DN 50**
Siphon mit Leckwassertrichter DN 50
mit Wandhalterung, aus Kunststoff
Rohrgeruchverschluss G 1 1/2x50 mm aus
Kunststoff, mit Auffangtrichter für
Leckwasser und Wandhalterung, Verpackung
im Folienbeutel geprüft nach DIN EN 274,
überwacht
Menge: 1,000 Stk

### Titel 03 Wasserleitungen mit Zubehör

*Hinweis: Mehrschichtiges Metallverbundrohr*
Mehrschichtiges Metallverbundrohr inkl. Formstücken
Verlegung: Die Verarbeitung und Verlegung ist nach DIN
1988, den herstellerspezifischen Vorschriften sowie der
Einhaltung einschlägiger Normen durchzuführen.
Zulassung: DVGW-Systemprüftzeichen, einschl.
Bauschutzdeckel
Einsatzbereich: Trinkwarm- und Kaltwasser
einschließlich Zuschlag Pressvorgang und Dichtungsmaterial sowie schallisolierende Rohrbefestigungen

*Hinweis: Stangenmaterial*

**03.001 Mehrschichtiges Metallverbundrohr Rohr 16 x 2,25 mm (DN 12)**
zu liefern und verlegen
Menge: 2,000 lfdm

**03.002 Mehrschichtiges Metallverbundrohr Rohr 20 x 2,5 mm (DN 15)**
zu liefern und verlegen
Menge: 10,000 lfdm

**03.003 Mehrschichtiges Metallverbundrohr Rohr 26 x 3,0 mm (DN 20)**
zu liefern und verlegen
Menge: 10,000 lfdm

**03.004 Mehrschichtiges Metallverbundrohr Rohr 32 x 3,0 mm (DN 25)**
zu liefern und verlegen
Menge: 5,000 lfdm

**03.005 Armaturenanschluss DN 15**
Rotguss
mit Montageplatte und Befestigungen
zur Herstellung von Armaturenanschlüsse
zu liefern und montieren
Menge: 2,000 St

**03.006 Doppelanschlusswinkel 90° Rg DN 15**
Rotguss
zu liefern und montieren
Menge: 1,000 St

*Hinweis: Rollenmaterial*

**03.007 Rohr 16 x 2,25 mm (DN 12) mit Schutzrohr**
zu liefern und verlegen
Menge: 5,000 lfdm

**03.008 Rohr 20 x 2,5 mm (DN 15) mit Schutzrohr**
zu liefern und verlegen
Menge: 5,000 lfdm

*Hinweis: Wasserleitungen aus nicht rostendem Stahl*
Wasserleitungen aus nicht rostendem Stahl
inkl. Formstücken
Verlegung: Die Verarbeitung und Verlegung ist nach DIN
1988, den herstellerspezifischen Vorschriften sowie der
Einhaltung einschlägiger Normen durchzuführen.
Zulassung: DVGW-Systemprüftzeichen, einschl.
Bauschutzdeckel
Einsatzbereich: Trinkwarm- und Kaltwasser
einschließlich Zuschlag Pressvorgang und Dichtungsmaterial sowie schallisolierende Rohrbefestigungen

**03.009 Wasserleitungen aus nicht rostendem Stahl Rohr 15 x 1,0 mm (DN 12)**
zu liefern und verlegen
Menge: 5,000 lfdm

**03.010 Wasserleitungen aus nicht rostendem Stahl Rohr 18 x 1,0 mm (DN 15)**
zu liefern und verlegen
Menge: 5,000 lfdm

**03.011 Wasserleitungen aus nicht rostendem Stahl Rohr 22 x 1,2 mm (DN 20)**
zu liefern und verlegen
Menge: 5,000 lfdm

**03.012 Wasserleitungen aus nicht rostendem Stahl Rohr 28 x 1,2 mm (DN 25)**
zu liefern und verlegen
Menge: 5,000 lfdm

**03.013 Wasserleitungen aus nicht rostendem Stahl Rohr 35 x 1,5 mm (DN 32)**
zu liefern und verlegen
Menge: 5,000 lfdm

### Titel 04 Rohrleitungseinbauten Sanitär

**04.001 Trinkwasser-Kugelhahn DN 20**
Muffenkugelhahn mit vollem Durchgang aus
entzinkungsbeständiger Kupferlegierung CZ 132, mit
hoher Spindel, Handhebel aus Al-Druckguss, PTFE-
Dichtungen, beidseitig Innengewinde. Kugelhahnen werden
so eingebaut dass sie überdämmt werden können.
Nenndruck: mind. PN 16
einschl. Dämmschale nach GEG
einschl. Anschlussverschraubungen und Dichtungen
zu liefern und montieren
Menge: 1,000 St

**04.002 Trinkwasser-Kugelhahn DN 25**
Muffenkugelhahn mit vollem Durchgang aus
entzinkungsbeständiger Kupferlegierung CZ 132, mit
hoher Spindel, Handhebel aus Al-Druckguss, PTFE-
Dichtungen, beidseitig Innengewinde. Kugelhahnen werden
so eingebaut dass sie überdämmt werden können.
Nenndruck: mind. PN 16
einschl. Dämmschale nach GEG
einschl. Anschlussverschraubungen und Dichtungen
zu liefern und montieren
Menge: 1,000 St

**04.003 Trinkwasser-Kugelhahn DN 32**
Muffenkugelhahn mit vollem Durchgang aus
entzinkungsbeständiger Kupferlegierung CZ 132, mit
hoher Spindel, Handhebel aus Al-Druckguss, PTFE-
Dichtungen, beidseitig Innengewinde. Kugelhahnen werden
so eingebaut dass sie überdämmt werden können.
Nenndruck: mind. PN 16
einschl. Dämmschale nach GEG
einschl. Anschlussverschraubungen und Dichtungen
zu liefern und montieren
Menge: 1,000 St

**04.004 Freistromventil mit Entleerung DN 20**
aus CR-Pressmessing, mit Handrad,
Absperrventil für Trinkwasserleitung mit
Eignungsnachweis DIN 1988-200, gehäuse und Oberteil aus
Messing, Schrägsitzform, mit Handrad, PN 16,
Geräuschverhalten Gruppe 1 DIN 4109,
Temperaturbeständigkeit bis 90 Grad, mit 2 Muffen,
Spindel steigend
einschl. Dämmschale nach GEG
einschl. Anschlussverschraubungen und Dichtungen
zu liefern und montieren
Menge: 1,000 St

**04.005 Freistromventil mit Entleerung DN 25**
aus CR-Pressmessing, mit Handrad,
Absperrventil für Trinkwasserleitung mit
Eignungsnachweis DIN 1988-200, gehäuse und Oberteil aus
Messing, Schrägsitzform, mit Handrad, PN 16,
Geräuschverhalten Gruppe 1 DIN 4109,
Temperaturbeständigkeit bis 90 Grad, mit 2 Muffen,
Spindel steigend
einschl. Dämmschale nach GEG
einschl. Anschlussverschraubungen und Dichtungen
zu liefern und montieren
Menge: 1,000 St

**04.006 Freistromventil mit Entleerung DN 32**
aus CR-Pressmessing, mit Handrad,
Absperrventil für Trinkwasserleitung mit
Eignungsnachweis DIN 1988-200, gehäuse und Oberteil aus
Messing, Schrägsitzform, mit Handrad, PN 16,
Geräuschverhalten Gruppe 1 DIN 4109,
Temperaturbeständigkeit bis 90 Grad, mit 2 Muffen,
Spindel steigend
einschl. Dämmschale nach GEG
einschl. Anschlussverschraubungen und Dichtungen
zu liefern und montieren
Menge: 1,000 St

**04.007 KFR-Ventil aus Rotguss, mit Handrad, 2 Muffen DN 20**
mit Entleerung, Spindel steigend.
Absperrventil mit Rückflussverhinderer für Trinkwasser,
mit Eignungsnachwis DIN 1988-200, Gehäuse, Oberteil und
wasserberührte Teile der Innengarnitur aus Rotguss DIN
EN 1982, Schrägsitzform, mit wartungsfreier
Spindelabdichtung, mit Handrad, Geräuschverhalten
Gruppe 1 DIN 4109, mit 2 Muffen
einschl. Dämmschale nach GEG
einschl. Anschlussverschraubungen und Dichtungen
zu liefern und montieren
Menge: 1,000 St

**04.008 KFR-Ventil aus Rotguss, mit Handrad, 2 Muffen DN 25**
mit Entleerung, Spindel steigend.
Absperrventil mit Rückflussverhinderer für Trinkwasser,
mit Eignungsnachwis DIN 1988-200, Gehäuse, Oberteil und
wasserberührte Teile der Innengarnitur aus Rotguss DIN
EN 1982, Schrägsitzform, mit wartungsfreier
Spindelabdichtung, mit Handrad, Geräuschverhalten
Gruppe 1 DIN 4109, mit 2 Muffen
einschl. Dämmschale nach GEG
einschl. Anschlussverschraubungen und Dichtungen
zu liefern und montieren
Menge: 1,000 St

**04.009 KFR-Ventil aus Rotguss, mit Handrad, 2 Muffen DN 32**
mit Entleerung, Spindel steigend.
Absperrventil mit Rückflussverhinderer für Trinkwasser,
mit Eignungsnachwis DIN 1988-200, Gehäuse, Oberteil und
wasserberührte Teile der Innengarnitur aus Rotguss DIN
EN 1982, Schrägsitzform, mit wartungsfreier
Spindelabdichtung, mit Handrad, Geräuschverhalten
Gruppe 1 DIN 4109, mit 2 Muffen
einschl. Dämmschale nach GEG
einschl. Anschlussverschraubungen und Dichtungen
zu liefern und montieren
Menge: 1,000 St

**04.010 Systemtrennung für Trinkwasser mit Absperrventil DN 20**
DIN EN 1717, als Rohrtrenner mit kontrollierbarer
Mitteldruckzone, Gruppe Typ BA, mit integriertem
eingangsseitigem Schmutzfänger,
differenzdruckgesteuerter Sicherungspatrone und
Ablaufanschluss, zur Absicherung von Anlage bis
Flüssigkeitskategorie 4, PN 10, Gewindeanschluss
einschl. Anschlussverschraubungen und Dichtungen
zu liefern und montieren
Menge: 1,000 St

**04.011 Systemtrennung für Trinkwasser mit Absperrventil DN 25**
DIN EN 1717, als Rohrtrenner mit kontrollierbarer
Mitteldruckzone, Gruppe Typ BA, mit integriertem
eingangsseitigem Schmutzfänger,
differenzdruckgesteuerter Sicherungspatrone und
Ablaufanschluss, zur Absicherung von Anlage bis
Flüssigkeitskategorie 4, PN 10, Gewindeanschluss
einschl. Anschlussverschraubungen und Dichtungen
zu liefern und montieren
Menge: 1,000 St

**04.012 Auslaufventil Mit Belüfter, Rückflussverhinderer Knebel DN 20**
matt, verchromt
zu liefern und montieren
Menge: 1,000 St

**04.013 Filter, Rückspülbar, DN 25**
für Trinkwasser mit Eignungsnachweis DIN 1988-200,
Filter DIN EN 13433-1, Filterfeinheit 80 bis 150 mym,
mit lichtdruchlässiger Filtertasse,
Monatswartungsanzeige und differenzdruckgesteuerter
Anzeige bei Verschmutzungen, mit
Anschlussverschraubungen, mit integrierter Filter-
Rückspülsystem und Einrichtung zur Abführung des
Rückspülwassers DIN 1988, PN 10 Nenndruchfluss On bis 6
m³/h Rückspülung handbetätigt
einschl. Anschlussverschraubungen und Dichtungen
zu liefern und montieren
Menge: 1,000 St

**04.014 Filter, Rückspülbar, DN 32**
für Trinkwasser mit Eignungsnachweis DIN 1988-200,
Filter DIN EN 13433-1, Filterfeinheit 80 bis 150 mym,
mit lichtdruchlässiger Filtertasse,
Monatswartungsanzeige und differenzdruckgesteuerter
Anzeige bei Verschmutzungen, mit
Anschlussverschraubungen, mit integrierter Filter-
Rückspülsystem und Einrichtung zur Abführung des
Rückspülwassers DIN 1988, PN 10 Nenndruchfluss On bis 6
m³/h Rückspülung handbetätigt
einschl. Anschlussverschraubungen und Dichtungen
zu liefern und montieren
Menge: 1,000 St

**04.015 Druckminderer aus Rotguss DN 25**
PN 10, min. Vordruck 6 bar, Hinterdruck 0,5 bis 6 bar,
entlastet, DIN EN 1567, für Trinkwasser mit
Eignungsnachweis DIN 1988-200, max. Betriebstemperatur
30 Grad C, mit Gewindeanschluss, mit
Schallschutzprüfzeichen Klasse 1 DIN EN ISO 3822-1,
einschl. Druckmessgeräten für Vor- und Hinterdruck
einschl. Anschlussverschraubungen und Dichtungen
zu liefern und montieren
Menge: 1,000 St

**04.016 Druckminderer aus Rotguss DN 32**
PN 10, min. Vordruck 6 bar, Hinterdruck 0,5 bis 6 bar,
entlastet, DIN EN 1567, für Trinkwasser mit
Eignungsnachweis DIN 1988-200, max. Betriebstemperatur
30 Grad C, mit Gewindeanschluss, mit
Schallschutzprüfzeichen Klasse 1 DIN EN ISO 3822-1,
einschl. Druckmessgeräten für Vor- und Hinterdruck
einschl. Anschlussverschraubungen und Dichtungen
zu liefern und montieren
Menge: 1,000 St

**04.017 Probeentnahmeventil DN 15**
zur Bestimmung chemischer und mikrobiologischer
Parameter. Gehäuse aus Rotguss, Sechskant-Prüfstopfen
aus entzinkungsbeständigem Messing, Auslaufbogen aus
Edelstahl. Mittels Sechskantschlüsel ist die
Auslaufmenge regulierbar und das Ventil absperrbar.
Wasser max. 90 °C, Druckstufe PN 16
DFLW-zertifiziert
einschl. Anschlußverschraubungen und Dichtungen
zu liefern und montieren
Menge: 1,000 St

**04.018 Thermometer**
Bimetallthermometer für Trinkwasser geeignet
Anzeigebereich 0 bis 120°C
Messbereich 0 bis 100°C
Arbeitsbereich 20 bis 80°C
Fehlergrenze +- 1% im Arbeitsbereich
Durchmesser 100mm
einschl. Kalibrierung
zu liefern und montieren
Menge: 1,000 St

**04.019 Manometer**
Meßbereich 0 bis 15 bar
Fehlergrenze 1
einschl. Absperrhahn entlastend,
für Trinwasser geeignet
zu liefern und montieren
Menge: 1,000 St

**04.020 Entleerinne für Trinkwasserverteiler Länge 1,01 bis 2 m**
aus Stahlblech verzinkt, mit Ablaufstutzen und
Geruchsverschluss, einschl. Befestigung
zu liefern und montieren
Menge: 1,000 St

**04.021 Oberteil für Freistromventil steigende Spindel DN 15**
Oberteil ersetzen für Armaturen aus Messing, für
Trinkwasserleitung, mit Eignungsnachweis DIN 1 988-200,
einschl. Nachbehandlung der Ventilsitzoberfläche, für
Freistromventil, Spindel steigend, DN 15
einschl. Ausbau und Entsorgung des defekten Oberteils
zu liefern und montieren
Menge: 1,000 St

**04.022 Oberteil für Freistromventil steigende Spindel DN 20**
Oberteil ersetzen für Armaturen aus Messing, für
Trinkwasserleitung, mit Eignungsnachweis DIN 1 988-200,
einschl. Nachbehandlung der Ventilsitzoberfläche, für
Freistromventil, Spindel steigend, DN 20
einschl. Ausbau und Entsorgung des defekten Oberteils
zu liefern und montieren
Menge: 1,000 St

**04.023 Oberteil für Freistromventil steigende Spindel DN 25**
Oberteil ersetzen für Armaturen aus Messing, für
Trinkwasserleitung, mit Eignungsnachweis DIN 1 988-200,
einschl. Nachbehandlung der Ventilsitzoberfläche, für
Freistromventil, Spindel steigend, DN 25
einschl. Ausbau und Entsorgung des defekten Oberteils
zu liefern und montieren
Menge: 1,000 St

**04.024 Oberteil für Freistromventil steigende Spindel DN 32**
Oberteil ersetzen für Armaturen aus Messing, für
Trinkwasserleitung, mit Eignungsnachweis DIN 1 988-200,
einschl. Nachbehandlung der Ventilsitzoberfläche, für
Freistromventil, Spindel steigend, DN 32
einschl. Ausbau und Entsorgung des defekten Oberteils
zu liefern und montieren
Menge: 1,000 St

*Hinweis: Einzelteile für Wasserverteiler*

**04.025 Abzweig-T-Ventil 1'' mit Abgangsverschraubung 3/4'' IG - DVGW**
Messing-Abzweig-T-Ventil 1" mit Entleerung und
Abgangsverschraubung ¾" IG - DVGW-geprüft und
zugelassen
Einsatzzweck und Details:
Abzweig-T-Ventile sind zur links- oder rechtsseitigen
Erweiterung unserer Wasser-Kompaktverteiler geeignet.
Sie eignen sich auch zum individuellen Aufbau einer
Wasserverteilung in einer horizontalen Leitung. In dem
linksseitigen Innengewinde ist eine Dichtung für eine
flachdichtende Verbindung eingebaut, hier ist auch eine
Abdichtung mittels Hanf oder PTFE-Dichtmitteln möglich.
Die Verschraubung rechts und die Abgangsverschraubung
nach oben sind mit Flachdichtungen ausgestattet.
Mit dem umfangreichen Zubehör an Stopfen, Kappen und
ablängbaren Messing-Zwischenstücken lassen sich die
Verteiler für nahezu jeden Bedarf zusammenstellen.

Befestigung des Verteilers durch Rohrschellen

Ventiloberteile mit totraumfreie Spindeln diese bieten daher keinen Platz für Stagnationswasser, Keime oder Kalk und gelten somit als legionellensicher.

Mit serienmäßigen Entleerventil pro Rohrstrang.

Eigenschaften und Technische Daten:
Ventiloberteil mit steigender Spindel
Ventil-Nenndurchfluss: DN 25
Entleerventil: ¼"
Gewinde links: 1" Innengewinde (IG)
Gewinde rechts: 1" Außengewinde (AG) - Verschraubung: 1 ¼" AG
Gewinde oben: 1 ½" AG - Verschraubung ¾" IG
Ventil-Gehäuse und -Oberteil: Messing
Kegeldichtung und Oberteil-Dichtung: EPDM
Handrad: Polyamid
Medium: Wasser
max. Betriebstemperatur: 90°C
max. Betriebsdruck: 10 bar (PN 10)
DVGW-geprüft und zugelassen
einschl. Anschlussverschraubungen und Dichtungen
zu liefern und montieren
Menge: 1,000 St

**04.026 wie vorher jedoch Abzweig-T-Ventil 11/4"**
mit Abgangsverschraubung 1"
einschl. Anschlussverschraubungen und Dichtungen
zu liefern und montieren
Menge: 1,000 St

**04.027 wie vorher jedoch Abzweig-T-Ventil 11/2"**
mit Abgangsverschraubung 11/4"
einschl. Anschlussverschraubungen und Dichtungen
zu liefern und montieren
Menge: 1,000 St

**04.028 Abzweig-T-Ventil 1" mit Entleerung und Abgangsverschraubung ¾" IG mit Rückflussverhinderer**
Messing-Abzweig-T-Ventil 1" mit Entleerung und
Abgangsverschraubung ¾" IG - DVGW-geprüft und
zugelassen
Ausführung mit Rückflussverhinderer (der Einbau eines Rückflussverhinderers ist vorgeschrieben in Kaltwasser-Zuleitungen zu Warmwasserbereitern)

Einsatzzweck und Details:
Abzweig-T-Ventile sind zur links- oder rechtsseitigen
Erweiterung unserer Wasser-Kompaktverteiler geeignet.
Sie eignen sich auch zum individuellen Aufbau einer
Wasserverteilung in einer horizontalen Leitung. In dem
linksseitigen Innengewinde ist eine Dichtung für eine
flachdichtende Verbindung eingebaut, hier ist auch eine
Abdichtung mittels Hanf oder PTFE-Dichtmitteln möglich.
Die Verschraubung rechts und die Abgangsverschraubung
nach oben sind mit Flachdichtungen ausgestattet.
 Mit dem umfangreichen Zubehör an Stopfen, Kappen und
ablängbaren Messing-Zwischenstücken lassen sich die
Verteiler für nahezu jeden Bedarf zusammenstellen.

Befestigung des Verteilers durch Rohrschellen

Ventiloberteile mit totraumfreie Spindeln diese bieten daher keinen Platz für Stagnationswasser, Keime oder Kalk und gelten somit als legionellensicher.

Mit serienmäßigen Entleerventil pro Rohrstrang.

Eigenschaften und Technische Daten:
Ventiloberteil mit steigender Spindel und
Rückflussverhinderer Ventil-Nenndurchfluss: DN 25
Entleerventil: ¼"
Gewinde links: 1" Innengewinde (IG)
Gewinde rechts: 1" Außengewinde (AG) - Verschraubung: 1¼" AG
Gewinde oben: 1 ½" AG - Verschraubung ¾" IG
Ventil-Gehäuse und -Oberteil: Messing
Kegeldichtung und Oberteil-Dichtung: EPDM
Handrad: Polyamid
Medium: Wasser
max. Betriebstemperatur: 90°C
max. Betriebsdruck: 10 bar (PN 10)
DVGW-geprüft und zugelassen
 einschl. Anschlussverschraubungen und Dichtungen
zu liefern und montieren
Menge: 1,000 St

**04.029 wie vorher jedoch Abzweig-T-Ventil mir RFV 11/4"**
mit Abgangsverschraubung 11/4"
einschl. Anschlussverschraubungen und Dichtungen
zu liefern und montieren
Menge: 1,000 St

**04.030 wie vorher jedoch Abzweig-T-Ventil mir RFV 11/2"**
mit Abgangsverschraubung 11/2"
einschl. Anschlussverschraubungen und Dichtungen
zu liefern und montieren
Menge: 1,000 St

**04.031 Messing-Übergangsverschraubung 1 1/4'' (Überwurf) x 1'' AG inkl.**
Dichtring
Messingverschraubung für den rechtsseitigen Anschluss
unserer Kompakt-Wasserverteiler - Gesamtlänge ca. 75 mm
zu liefern und montieren
Menge: 1,000 St

**04.032 Wasserschlauch DN25 (1")**
Professioneller Kreuzgewebe-Wasserschlauch mit
Textilverstärkung, UV-beständig, DN25 (1"),
Innen-Ø: 25 mm
Wandstärke: ca. 4 mm
Glatte Oberfläche
Beständigkeit gegen Abrieb, Witterungseinflüsse und Öle
Material: flexibler PVC mit Textilverstärkung
Temperaturbereich: ca.von -15 bis +65 °C  Betriebsdruck: DN25 (1") 8 bar
Berstdruck: DN25 (1") 24 bar
einschl. Anschlussverschraubungen und Dichtungen
zu liefern und montieren
Menge: 20,000 lfdm

### Titel 05 Rohrleitungseinbauten Heizung

*Hinweis: Edelstahlrohr aus Werkstoff 1.4520, Anwendung nur für geschlossene Heiz- und Kühlkreisläufe, nicht für die Trinkwasserinstallation zugelassen! zu liefern und montieren*

**05.001 Edelstahlrohr 18 x 1,0 mm (DN 15)**
zu liefern und verlegen
Menge: 5,000 lfdm

**05.002 Edelstahlrohr 22 x 1,2 mm (DN 20)**
zu liefern und verlegen
Menge: 5,000 lfdm

**05.003 Edelstahlrohr 28 x 1,2 mm (DN 25)**
zu liefern und verlegen
Menge: 5,000 lfdm

**05.004 Edelstahlrohr 35 x 1,5 mm (DN 32)**
zu liefern und verlegen
Menge: 5,000 lfdm

**05.005 Edelstahlrohr 42 x 1,5 mm (DN 40)**
zu liefern und verlegen
Menge: 5,000 lfdm

*Hinweis: Anschlüsse herstellen*
Anschluß herstellen

**05.006 Anschluß an vorhandene Rohrleitung herstellen DN 15-25**
Vorhandene Rohrleitungen trennen, und für Neuanschlüsse
herrichten. Einschl. Herstellen von Gewinde-, Press-
oder Schweißverbindungen mit Dichtungs- und
Schweißmaterial,
Form- und Verbindungsstücke DN 15 bis DN 25
pauschal:
Menge: 1,000 St

**05.007 Anschluß an vorhandene Rohrleitung herstellen DN 25-40**
Anschluß an vorhandene Rohrleitung herstellen,
wie vor, jedoch Nennweite DN 25-40
pauschal:
Menge: 1,000 St

**05.008 Anschl. an vorh. Rohrltg DN 15-25, mit Glattrohrverbinder**
Anschluss herstellen, an vorh. Rohrleitung
DN 15 bis DN 25, Medium Heizungswasser,
Einschl. Verbindungsstückfür Rohre mit glatten Enden als Glattrohrverbinder nach DIN 3387-1.
zu liefern und montieren
Menge: 1,000 St

**05.009 Anschl. an vorh. Rohrltg DN 32-40, mit Glattrohrverbinder**
Anschluß an vorhandene Rohrleitung herstellen,
wie vor, jedoch Nennweite DN 32-DN 40.
Einschl. Verbindungsstück für Rohre mit glatten Enden als Glattrohrverbinder nach DIN 3387-1.
zu liefern und montieren
Menge: 1,000 St

**05.010 Heizungs-Kugelhahn DN 25**
Gehäuse und Kugel aus korrosionsbeständigem,
entzinkungsfreiem Rotguß. Gehäuse rohrförmig für
durchlaufende Wärmedämmung.
Kugel mit glattem Durchgang.
Wartungsfreie Spindelabdichtung durch zwei O-Ringe.
Kugelabdichtung durch PTFE-Ringe.
Knebel aus schlagfestem Kunststoff,
Anschläge verdeckt.
Knebel auch bei wärmegedämmten Gehäuse
von außen bedienbar. Mit Spindelverlängerung.
Anschluß Innengewinde für Gewinderohr.
Zul. Betriebstemperatur TB 130 Grad C.
Zul. Betriebsüberdruck PB 10 bar.
Ausführung:  DN 25
einschl. Dämmschale nach GEG
zu liefern und montieren
Menge: 1,000 St

**05.011 desgleichen jedoch DN 32**
Anschluß:  DN 32
zu liefern und montieren
Menge: 1,000 St

**05.012 desgleichen jedoch DN 40**
Anschluß:  DN 40
zu liefern und montieren
Menge: 1,000 St

**05.013 desgleichen jedoch DN 50**
Anschluß:  DN 50
zu liefern und montieren
Menge: 1,000 St

**05.014 Schmutzfänger DN 20-25**
Grauguß mit Flanschanschluß, PN 6
mit einfachem Sieb.
Dimension: DN 20-25
einschließlich Gegenflanschen, Schrauben
und Dichtungen
einschl. Dämmschale nach GEG
zu liefern und montieren
Menge: 1,000 St

**05.015 Schmutzfänger DN 32-40**
Grauguß mit Flanschanschluß, PN 6
mit einfachem Sieb.
Dimension: DN 32-40
einschließlich Gegenflanschen, Schrauben
und Dichtungen
einschl. Dämmschale nach GEG
zu liefern und montieren
Menge: 1,000 St

**05.016 Schmutzfänger DN 50**
Grauguß mit Flanschanschluß, PN 6
mit einfachem Sieb.
Dimension: DN 50
einschließlich Gegenflanschen, Schrauben
und Dichtungen
einschl. Dämmschale nach GEG
zu liefern und montieren
Menge: 1,000 St

**05.017 Schlammabscheider mit Magnetitabscheider DN 25**
Schlammabscheider mit Magnetitabscheider DN 25
für waagerechten Einbau.
Für Heizwassersysteme zur Entfernung von
Schlammpartikeln mit Magnetwirkung,
Bauart Messing, Rohranschluss IG 1 Zoll
Max. Betriebsdruck 10 bar
einschl. Anschlussverschraubungen und Dichtungen
einschl. Dämmung nach GEG
zu liefern und montieren
Menge: 1,000 St

**05.018 Schlamm- mit Magnetitabscheider DN 32**
Schlamm- mit Magnetitabscheider wie vor beschrieben,
jedoch DN 32
einschl. Anschlussverschraubungen und Dichtungen
einschl. Dämmung nach GEG
zu liefern und montieren
Menge: 1,000 St

**05.019 Schlamm- mit Magnetitabscheider DN 40**
Schlamm- mit Magnetitabscheider wie vor beschrieben,
jedoch DN 40
einschl. Anschlussverschraubungen und Dichtungen
einschl. Dämmung nach GEG
zu liefern und montieren
Menge: 1,000 St

**05.020 Strangabsperrventil DN 15-25**
zur Strangabsperrung und Entleerung.
Für den Einbau in den Rücklauf
Unter Anlagendruck ohne Veränderung der Kv-Werte zum
Differenzdruckregler aufrüstbar. inkl. Entleerungshahn
Gehäuse aus Messing MS 58 oder gleichwertig
Druckstufe PN 10
Max. Wassertemperatur: 120°C
Max. Differenzdruck: ca. 0,8 bar
Dimension: DN 15-25
einschl. Dämmschale nach GEG
zu liefern und zu montieren
Menge: 1,000 St

**05.021 Strangabsperrventil DN 32-40**
zur Strangabsperrung und Entleerung.
Für den Einbau in den Rücklauf
Unter Anlagendruck ohne Veränderung der Kv-Werte zum
Differenzdruckregler aufrüstbar. inkl. Entleerungshahn
Gehäuse aus Messing MS 58 oder gleichwertig
Druckstufe PN 10
Max. Wassertemperatur: 120°C
Max. Differenzdruck: ca. 0,8 bar
Dimension: DN 132-40
einschl. Dämmschale nach GEG
zu liefern und zu montieren
Menge: 1,000 St

**05.022 Strangabsperrventil DN 50**
zur Strangabsperrung und Entleerung.
Für den Einbau in den Rücklauf
Unter Anlagendruck ohne Veränderung der Kv-Werte zum
Differenzdruckregler aufrüstbar. inkl. Entleerungshahn
Gehäuse aus Messing MS 58 oder gleichwertig
Druckstufe PN 10
Max. Wassertemperatur: 120°C
Max. Differenzdruck: ca. 0,8 bar
Dimension: DN 50
einschl. Dämmschale nach GEG
zu liefern und zu montieren
Menge: 1,000 St

**05.023 Strangregulier- und Messventil DN 15-25**
Für den Einbau in den Vorlauf
Unter Anlagendruck ohne Veränderung der Kv-Werte.
inkl. Entleerungshahn
Gehäuse aus Messing MS 58 oder gleichwertig
Druckstufe PN 10
Max. Wassertemperatur: 120°C
Max. Differenzdruck: ca. 0,8 bar
Dimension: DN 15-25
einschl. Dämmschale nach GEG
zu liefern und zu montieren
Menge: 1,000 St

**05.024 Strangregulier- und Messventil DN 32-40**
Für den Einbau in den Vorlauf
Unter Anlagendruck ohne Veränderung der Kv-Werte.
inkl. Entleerungshahn
Gehäuse aus Messing MS 58 oder gleichwertig
Druckstufe PN 10
Max. Wassertemperatur: 120°C
Max. Differenzdruck: ca. 0,8 bar
Dimension: DN 32-40
einschl. Dämmschale nach GEG
zu liefern und zu montieren
Menge: 1,000 St

**05.025 Strangregulier- und Messventil DN 50**
Für den Einbau in den Vorlauf
Unter Anlagendruck ohne Veränderung der Kv-Werte.
inkl. Entleerungshahn
Gehäuse aus Messing MS 58 oder gleichwertig
Druckstufe PN 10
Max. Wassertemperatur: 120°C
Max. Differenzdruck: ca. 0,8 bar
Dimension: DN 50
einschl. Dämmschale nach GEG
zu liefern und zu montieren
Menge: 1,000 St

**05.026 Muffen-Rückschlagklappe DN 15-25**
aus Messing PN 16, für senkrechten und waagerechten
Einbau Nennweite: DN 20-25
einschl. Anschlußverschraubungen und Dichtungen
zu liefern und montieren
Menge: 1,000 St

**05.027 Muffen-Rückschlagklappe DN 32-40**
aus Messing PN 16, für senkrechten und waagerechten
Einbau Nennweite: DN 32-40
einschl. Anschlußverschraubungen und Dichtungen
zu liefern und montieren
Menge: 1,000 St

**05.028 Muffen-Rückschlagklappe DN 50**
aus Messing PN 16, für senkrechten und waagerechten
Einbau Nennweite: DN 50
einschl. Anschlußverschraubungen und Dichtungen
zu liefern und montieren
Menge: 1,000 St

**05.029 Füll- und Entleerungshähne 1/2"**
bestehend aus Kugelhahn mit vollem Durchgang, Messing
vernickelt, Kugel Messing verchromt, Dichtschalen
aus PTFE, O-Ring-Abdichtung aus Viton,
Nenndruck PN 20 für Kaltwasser,
PN 16 für Medien bis 100 C,
Knebelgriff aus Kunststoff, Schnellkupplung aus
Messing, einheitliche Klauenweite für alle Dimensionen
und Blindkupplung
zu liefern und montieren
Menge: 1,000 St

**05.030 Röhrenfeder-Manometer ohne Dämpfungsflüssigkeit**
mit Rohrfeder, Gehäuse aus Stahlblech
Durchmesser:  100 mm
Anzeigebereich: 0 - 16 bar
Fehlergrenze: ± 1,0 %
kalibriert
ohne Dämpfungsflüssigkeit
zu liefern und montieren
Menge: 1,000 St

**05.031 Manometerhahn aus Messing, 1/4"**
Betriebsdruck bis 25 bar, Temperatur 50°C
Muffen 1/4"
mit Hahnstellung zum Entlasten und Ausblasen
ohne Prüfanschluss
zu liefern und montieren
Menge: 1,000 St

**05.032 Wassersackrohr Form B**
zum Schutz der Druckmessgeräte vor übermäßiger
Erwärmung
aus Stahl, mit Gewindeende, Form B
zu liefern und montieren
Menge: 1,000 St

**05.033 Wassersackrohr Form D**
zum Schutz der Druckmessgeräte vor übermäßiger
Erwärmung
aus Stahl, mit Gewindeende, Form D
zu liefern und montieren
Menge: 1,000 St

**05.034 Zeigerthermometer 0 - +100 °C**
Durchmesser:  100 mm
Fehlergrenze: ± 1,0%
einschließlich Tauchhülse und Muffe (Dämmstärken
beachten)
zu liefern und montieren
Menge: 1,000 St

**05.035 Bezeichnungsschilder 100x60mm**
graviert, inkl. Beschriftung, komplett mit Halter,
Schrauben und Dübel
Größe ca. 100x60mm, Ausführung und Beschriftung nach
vorheriger Genehmigung.
zu liefern und zu montieren
Menge: 10,000 St

**05.036 Medienkennzeichnungsaufkleber**
Kennzeichnungsaufkleber
mit Benennung des Mediums (z.B. Heizungsvorlauf,
Kaltwasser, etc.), in kennzeichnender Farbe und
Fließrichtungspfeil
zu liefern und anzubringen
Menge: 10,000 St

**05.037 Absperrarmatur 3/4"**
mit Kappe, Draht und Plombe. Normgerecht gegen unbeabsichtigtes Schließen gesichertes
Absperrventil, werkseitig in geöffnetem
Zustand verplombt, Durchgangsform, max.
Betriebstemperatur 120 °C, PN 16
Anschluß:  3/4"
zu liefern und montieren
Menge: 1,000 St

**05.038 Absperrarmatur 1"**
mit Kappe, Draht und Plombe. Normgerecht gegen unbeabsichtigtes Schließen gesichertes
Absperrventil, werkseitig in geöffnetem
Zustand verplombt, Durchgangsform, max.
Betriebstemperatur 120 °C, PN 16
Anschluß:  1"
zu liefern und montieren
Menge: 1,000 St

**05.039 Anschluß von Heizungsrücklauf und -vorlauf DN 15-25**
an vorhandenes Heiznetz
Anschluß: 2 x DN15-25 PN6
einschl. Gegenflansch, Dichtung und Schrauben
einschl. Entleerung und Wiederbefüllung der Leitung
(Kalkulation ohne aufbereiteten Wasser)
zu liefern und montieren
Menge: 1,000 St

**05.040 Anschluß von Heizungsrücklauf und -vorlauf DN 32-50**
an vorhandenes Heiznetz
Anschluß: 2 x DN32-50 PN6
einschl. Gegenflansch, Dichtung und Schrauben
einschl. Entleerung und Wiederbefüllung der Leitung
(Kalkulation ohne aufbereiteten Wasser)
zu liefern und montieren
Menge: 1,000 St

**05.041 Kessel-Sicherheitsgruppe bis 50 kW**
für geschlossene Heizungsanlagen nach DIN 4751-2 bestehend aus:
Verteiler mit Systemverbindung DN 25 (1"), Membran-Sicherheitsventil 3/4" / 3 bar
Manometer und Schnellentlüfter, Wärmedämmung
zu liefern und montieren
Menge: 1,000 St

**05.042 Kessel-Sicherheitsgruppe bis 100 kW**
für geschlossene Heizungsanlagen nach DIN 4751-2 bestehend aus:
Verteiler mit Systemverbindung DN 25 (1"), Membran-Sicherheitsventil 3/4" / 3 bar
Manometer und Schnellentlüfter, Wärmedämmung
zu liefern und montieren
Menge: 1,000 St

**05.043 Dreiwegemischer DN 20,**
Muffen-Mischarmatur PN 6, DN 20, für stetige Regelung,
Gehäuse aus Grauguß, Metallküken mit
Regelcharakterristik, Dreiwegearmatur, Eiinstellung von
Hand, Stellungsanzeige,
einschl. Anschlussverschraubungen und Dichtungen
einschl. Dämmung nach GEG
zu liefern und montieren
Menge: 1,000 St

**05.044 Dreiwegemischer DN 25**
Dreiwegemischer wie vor beschrieben,  jedoch DN 25
einschl. Anschlussverschraubungen und Dichtungen
einschl. Dämmung nach GEG
zu liefern und montieren
Menge: 1,000 St

**05.045 Dreiwegemischer DN 32**
Dreiwegemischer wie vor beschrieben,  jedoch DN 32
einschl. Dämmung nach GEG
einschl. Anschlussverschraubungen und Dichtungen
zu liefern und montieren
Menge: 1,000 St

**05.046 Stellantrieb elektromotorisch, 230 V,**
als Aufbausatz für Drei- und Vierwegemischer mit
Handverstellung Nenndrehmoment 20 Nm, für Mischarmatur,
einschl. elektrischem Anschluß.
einschl. sämtlicher elektrischer Anklemmarbeiten inkl.
erforderlichen Kleinteilen wie Anschlussdosen, usw.
zu liefern und montieren
Menge: 1,000 St

**05.047 Durchgangsventil, PN 16 bis DN 20,**
als Ventil mit Regelcharakteristik, bis 120 Grad C,
Gehäuse aus Rotguß, Innengarnitur aus nichtrostendem
Stahl, Gewindeanschluß,
einschl. Anschlussverschraubungen und Dichtungen
einschl. Dämmung nach GEG
zu liefern und montieren
Menge: 1,000 St

**05.048 Durchgangsventil wie vor, DN 25**
einschl. Anschlussverschraubungen und Dichtungen
einschl. Dämmung nach GEG
zu liefern und montieren
Menge: 1,000 St

**05.049 Durchgangsventil wie vor, DN 32**
einschl. Anschlussverschraubungen und Dichtungen
einschl. Dämmung nach GEG
zu liefern und montieren
Menge: 1,000 St

**05.050 Stellantrieb elektromotorisch, Nennkraft bis 1000 N**
Stellantrieb elektrohydraulisch/motorisch,
reversierbar, für
Durchgangs- oder Dreiwegeventile, mit Hubkonsole,
baumustergeprüft mit Notstellfunktion, Nennspannung 230
V, Handverstellung und Stellungsanzeige, Nennkraft bis
1000 N, Hub 20 mm,einschl. elektrischem Anschluß.
einschl. elektrischem Anschluß.
einschl. sämtlicher elektrischer Anklemmarbeiten inkl.
erforderlichen Kleinteilen wie Anschlussdosen, usw.
zu liefern und montieren
Menge: 1,000 St

**05.051 Stellantrieb elektromotorisch, Nennkraft bis 1800 N**
Stellantrieb wie vor, jedoch Nennkraft bis 1800 N,
Hub  bis 40 mm, einschl. elektrischem Anschluß.
einschl. elektrischem Anschluß.
einschl. sämtlicher elektrischer Anklemmarbeiten inkl.
erforderlichen Kleinteilen wie Anschlussdosen, usw.
zu liefern und montieren
Menge: 1,000 St

**05.052 Witterungsfühler**
mit Temperaturmesselement
einschl. Demontage und Entsorgung des Bestandsfühlers
einschl. sämtlicher elektrischer Anklemmarbeiten inkl.
erforderlichen Kleinteilen wie Anschlussdosen, usw.
zu liefern und montieren
Menge: 1,000 St

### Titel 06 Rohrbefestigungen

**06.001 Rohrschelle DN 12-25**
Abhängung bis 30 cm
verzinkt, einschl. Metalldübel und Schrauben,
Gewindestangen, Gleiter o.dgl. schalldämmende Einlage
(nach DIN 4109), , Temperaturbeständig von -30°C bis
120°C, UV-/Witterungsbeständig, Einlage geeignet für
Rohrwerkstoff bzw. Medium, Bohrung in Mauerwerk oder
Beton
zu liefern und montieren
Menge: 10,000 St

**06.002 Rohrschelle DN 32**
Abhängung bis 30 cm
verzinkt, einschl. Metalldübel und Schrauben,
Gewindestangen, Gleiter o.dgl. schalldämmende Einlage
(nach DIN 4109), , Temperaturbeständig von -30°C bis
120°C, UV-/Witterungsbeständig, Einlage geeignet für
Rohrwerkstoff bzw. Medium, Bohrung in Mauerwerk oder
Beton
zu liefern und montieren
Menge: 10,000 St

**06.003 Rohrschelle DN 40**
Abhängung bis 30 cm
verzinkt, einschl. Metalldübel und Schrauben,
Gewindestangen, Gleiter o.dgl. schalldämmende Einlage
(nach DIN 4109), , Temperaturbeständig von -30°C bis
120°C, UV-/Witterungsbeständig, Einlage geeignet für
Rohrwerkstoff bzw. Medium, Bohrung in Mauerwerk oder
Beton
zu liefern und montieren
Menge: 10,000 St

**06.004 Rohrschelle DN 50**
Abhängung bis 30 cm
verzinkt, einschl. Metalldübel und Schrauben,
Gewindestangen, Gleiter o.dgl. schalldämmende Einlage
(nach DIN 4109), , Temperaturbeständig von -30°C bis
120°C, UV-/Witterungsbeständig, Einlage geeignet für
Rohrwerkstoff bzw. Medium, Bohrung in Mauerwerk oder
Beton
zu liefern und montieren
Menge: 10,000 St

**06.005 Gewindestange aus Stahl verzinkt, M8**
zu liefern und montieren
Menge: 5,000 lfdm

**06.006 Gewindestange aus Stahl, verzinkt, M10**
zu liefern und montieren
Menge: 10,000 lfdm

**06.007 Montageschiene 41/21/2,5**
aus Stahl 1.0350, bandverzinkt nach DIN EN 10142 zur
Herstellung von Traversen, Konsolen, Traggerüsten
Tragkraft entsprechend Sikla-Unterlagen
einschl. Zulage für Befestigungsmaterial
zu liefern und montieren
Menge: 5,000 lfdm

**06.008 Montageschiene 41/41/2,5**
sonst wie vor
zu liefern und montieren
Menge: 5,000 lfdm

**06.009 Winkelkonsole, Ausladung 30 cm**
Stahl verzinkt, Grundplatte mit Bohrungen, zusätzliche
Quervertrebung, aufgesteckte Abdeckkappe
einschl. Bohrungen in Beton-/Mauerwände, Ankerschrauben
mit Zulassung, einschl. 2 Stützstreben mit Befestigung
Lastaufnahme ca. 3 kN am Konsolenende
einschl. statischem Nachweis
zu liefern und montieren
Menge: 2,000 St

**06.010 Winkelkonsole, Ausladung 50 cm**
Stahl verzinkt, Grundplatte mit Bohrungen, zusätzliche
Quervertrebung, aufgesteckte Abdeckkappe
einschl. Bohrungen in Beton-/Mauerwände, Ankerschrauben
mit Zulassung, einschl. 2 Stützstreben mit Befestigung
Lastaufnahme ca. 3 kN am Konsolenende
einschl. statischem Nachweis
zu liefern und montieren
Menge: 2,000 St

### Titel 07 Dämmungen

*Hinweis: Steinwolldämmschalen alukaschiert*
Steinwolldämmschalen alukaschiert
Dämmung der Rohrleitungen und Verteileraufbauten mit
Steinwolle, (Schmelztemperatur >1000°C, nichtbrennbar
nach DIN 4102-1, Wärmeleitfähigkeit 0,035 W/(mK),
Rohdichte >90 kg/m²) alukaschiert, Stöße und Abschlüsse
mit Aluklebeband sauber und diffusionsdicht verklebt,
einschließlich der Form- und Verbindungsstücke bis
einschl. DN 100.
Die Dämmstärke ist entsprechend den Rohrquerschnitten
auszuführen.
Kugelhahnen und flach aufbauende Einbauten die nicht
der Wartung bedürfen werden überdämmt. Anschlüsse an
Bögen, Abzweige, Muffen, etc. sind spaltfrei
anzubringen.
Dämmstärke mind. entsprechend GEG.
einschl. Drahtwickelung (6 Stück auf einen Meter)

**07.001 Rohr DN 15, Dämmstärke 20mm**
zu liefern und anzubringen
Menge: 1,000 lfdm

**07.002 Rohr DN 20, Dämmstärke 20mm**
zu liefern und anzubringen
Menge: 1,000 lfdm

**07.003 Rohr DN 25, Dämmstärke 20mm**
zu liefern und anzubringen
Menge: 1,000 lfdm

**07.004 Rohr DN 25, Dämmstärke 30mm**
zu liefern und anzubringen
Menge: 1,000 lfdm

**07.005 Rohr DN 32, Dämmstärke 20mm**
zu liefern und anzubringen
Menge: 1,000 lfdm

**07.006 Rohr DN 32, Dämmstärke 40mm**
zu liefern und anzubringen
Menge: 1,000 lfdm

**07.007 Rohr DN 40, Dämmstärke 20mm**
zu liefern und anzubringen
Menge: 1,000 lfdm

**07.008 Rohr DN 40, Dämmstärke 40mm**
zu liefern und anzubringen
Menge: 1,000 lfdm

**07.009 Rohr DN 50, Dämmstärke 20mm**
zu liefern und anzubringen
Menge: 1,000 lfdm

**07.010 Rohr DN 50, Dämmstärke 50mm**
zu liefern und anzubringen
Menge: 1,000 lfdm

*Hinweis: Armaflexisolierung*
Armaflexisolierung aus Platten oder Schläuchen,
für die Kälteleitungen,
Stöße und Schlitze diffusionsdicht verklebt, einschl.
Formstücke, Rohleitungseinbauten und aller Rohrbogen

**07.011 Dämmstärke 13mm Rohr DN 15**
zu liefern und anzubringen
Menge: 1,000 lfdm

**07.012 Dämmstärke 13mm Rohr DN 18**
zu liefern und anzubringen
Menge: 1,000 lfdm

**07.013 Dämmstärke 13mm Rohr DN 22**
zu liefern und anzubringen
Menge: 1,000 lfdm

**07.014 Dämmstärke 13mm Rohr DN 28**
zu liefern und anzubringen
Menge: 1,000 lfdm

**07.015 Dämmstärke 13mm Rohr DN 35**
zu liefern und anzubringen
Menge: 1,000 lfdm

**07.016 Dämmstärke 13mm Rohr DN 42**
zu liefern und anzubringen
Menge: 1,000 lfdm

**07.017 Dämmstärke 13mm Rohr DN 48**
zu liefern und anzubringen
Menge: 1,000 lfdm

**07.018 Schalldämmung Vlies Isolierschlauch bis DN 20**
Schalldämmung an Rohrleitung bis DN 20
aus Vlies Isolierschlauch oder als Band, Dicke 3 mm
zu liefern und anzubringen
Menge: 1,000 lfdm

**07.019 Schalldämmung Vlies Isolierschlauch bis DN 25**
Schalldämmung an Rohrleitung bis DN 25
aus Vlies Isolierschlauch oder als Band, Dicke 3 mm
zu liefern und anzubringen
Menge: 1,000 lfdm

**07.020 Schalldämmung Vlies Isolierschlauch bis DN 50**
Schalldämmung an Rohrleitung bis DN 50
aus Vlies Isolierschlauch oder als Band, Dicke 3 mm
zu liefern und anzubringen
Menge: 1,000 lfdm

**07.021 Schalldämmung Vlies Isolierschlauch bis DN 70**
Schalldämmung an Rohrleitung bis DN 70
aus Vlies Isolierschlauch oder als Band, Dicke 3 mm
zu liefern und anzubringen
Menge: 1,000 lfdm

### Titel 08 Heizkörper mit Zubehör

*Hinweis: Konvektoren Höhe: 100-200 mm*
Kompaktheizkörper als Wand- oder Standmodell,
Vorder- und Rückseite als glatte Fläche,
aus Stahlblech  ca. 1,25 mm, verzinkt,
Seitenteile aus ca. 1,05 mm, verzinkt,
Abdeckgitter aus verzinktem Stahlblech
mit abgerundeter Oberseite,
lackiert RAL 9010, kratzfest, leicht
strukturiert, WSVO-Ausführung.
Heizelement aus runden nahtlosen Kupferröhren mit Aluminium - Lamellen,
End- und Anschlußstück 1/2" aus Messing,
für einseitigen Anschluß,
Entlüftung und Entleerung 1/8",
Befestigungs-Set
einschl. Heizkörper ins Gebäude schaffen
aufstellen und mit den Rohrleitungen
verbinden und Herstellung der
Betriebsbereitschaft

**08.001 Konvektor -schmal- Länge: 500-1000 mm**
Bautiefe:  70-150 mm
Bauhöhe: 100-200 mm
Baulänge: 500-1000 mm
zu liefern und montieren
Menge: 1,000 St

**08.002 Konvektor -schmal- Länge: 1001-2000 mm**
Bautiefe:  70-150 mm
Bauhöhe: 100-200 mm
Baulänge: 1001-2000 mm
zu liefern und montieren
Menge: 1,000 St

**08.003 Konvektor -schmal- Länge: 2001-3000 mm**
Bautiefe:  70-150 mm
Bauhöhe: 100-200 mm
Baulänge: 2001-3000 mm
zu liefern und montieren
Menge: 1,000 St

**08.004 Konvektor -breit- Länge: 500-1000 mm**
Bautiefe:  151-300 mm
Bauhöhe: 100-200 mm
Baulänge: 500-1000 mm
zu liefern und montieren
Menge: 1,000 St

**08.005 Konvektor -breit- Länge: 1001-2000 mm**
Bautiefe:  151-300 mm
Bauhöhe: 100-200 mm
Baulänge: 1001-2000 mm
zu liefern und montieren
Menge: 1,000 St

**08.006 Konvektor -breit- Länge: 2001-3000 mm**
Bautiefe:  151-300 mm
Bauhöhe: 100-200 mm
Baulänge: 2001-3000 mm
zu liefern und montieren
Menge: 1,000 St

**08.007 Mehrpreis Ventilheizkörper**
Mehrpreis für Ausführung der
Konvektoren als Ventilheizkörper
mit Ventileinsatz passend zu Heimeier-
Thermostatköpfe
Menge: 1,000 St

*Hinweis: Kompaktheizkörper*
Profilierter Flachheizkörper mit Seitenteilen und
demontierbarem Abdeckgitter. Garantierter
Qualitätsstandard mit dem RAL-Gütezeichen RAL-RG 618.
Heizkörper entspricht den Anforderungen der
Arbeitssicherheit gemäß den Richtlinien der GUV.
Wärmeleistung nach DIN EN
442 geprüft und RAL-registriert: GZ-RG-
Nr. 0427, 0428, 0429, 0430, 0431, 0182,
0183.
Heizkörper mit verkehrsweißer Einbrenn-
Pulverlackierung (RAL 9016) erfüllt die
DIN 55900.
Rohrleitungsanschluss über G 1/2 Innengewinde (vier seitliche Anschlüsse).
In Schrumpffolie mit Schutzecken als
Transport- und Montageschutz verpackt.
einschl. Heizkörper ins Gebäude schaffen
aufstellen und mit den Rohrleitungen
verbinden und Herstellung der
Betriebsbereitschaft

**08.008 Fertigheizkörper Typ 11, BH: 300-500**
zu liefern und montieren
Menge: 1,000 St.

**08.009 Fertigheizkörper Typ 11, BH: 501-900**
zu liefern und montieren
Menge: 1,000 St.

**08.010 Fertigheizkörper Typ 21, BH: 300-500**
zu liefern und montieren
Menge: 1,000 St.

**08.011 Fertigheizkörper Typ 21, BH: 501-900**
zu liefern und montieren
Menge: 1,000 St.

**08.012 Fertigheizkörper Typ 22, BH: 300-500**
zu liefern und montieren
Menge: 1,000 St.

**08.013 Fertigheizkörper Typ 22, BH: 501-900**
zu liefern und montieren
Menge: 1,000 St.

**08.014 Fertigheizkörper Typ 33, BH: 300-500**
zu liefern und montieren
Menge: 1,000 St.

**08.015 Fertigheizkörper Typ 33, BH: 501-900**
zu liefern und montieren
Menge: 1,000 St.

**08.016 Mehrpreis Ventilheizkörper**
Mehrpreis für Ausführung der
Kompaktheizkörper als Ventilheizkörper
mit Ventileinsatz
Menge: 1,000 St

**08.017 Anschlußverschr. für Ventilheizkörper**
Ventilheizkörper-Anschlußverschraubung
Absperrbare Verschraubung, flachdichtend, mit Entleerungsmöglichkeit,
für Zweirohrheizungsanlagen. Gehäuse aus
korrosionsbeständigem, entzinkungsfreiem
Rotguß, vernickelt. Mittenabstand 50 mm
(+/- 1,5 mm). Mit Spindel für paralleles
Absperren von Vor- und Rücklauf in einem
Arbeitsgang. Abdichtung an Spindel und
Kegeln durch EPDM O-Ringe. In Spindel
integriertes Entleerungsventil. Betätigung über anschließbare Füll- und Entleerungsvorrichtung. Betätigung des
Regulier-/ Absperrkegels mit Heimeier-
Universalschlüssel. Anschluß Außengewinde G 3/4, in Verbindung mit Klemmverschraubungen für Kunststoff-,Kupfer-,
Präzisionsstahl- oder Verbundrohr.
Zul. Betriebstemperatur TB 120 Grd. C,
mit Verkleidung TB 90 Grd. C.
Zul. Betriebsüberdruck PB 10 bar.
einschl. Verschraubungen für CU- oder Kunststoffrohr
Durchgangs- oder Eckform
zu liefern und zu montieren
Menge: 1,000 St

**08.018 Heizkörperbefestigungen**
für Fertig-Flachheizkörper
bestehend aus
2 Schnellkonsolen,
2 Dübel, 2 Schrauben
für Bauhöhen 300 bis 900mm
zu liefern und zu montieren
Menge: 1,000 Satz

**08.019 Heizkörperbefestigungen Standkonsole**
für Fertig-Flachheizkörper
- Innenmontage für alle Heizkörperbauhöhen von 300 bis 900 mm (HK-Typ 11 - 33)
- Mit höhenverstellbarem Fuß
- Komplett vormontierte Standkonsole
- Hohe Belastungswerte
Produktmerkmale
- Ermöglicht Anforderungsklasse 3 nach
VDI 6036 bei max. zul. Maß X (siehe
Montageanleitung) 250 mm
- Pulverbeschichtet weiß
- Schallisolierend
- Integrierte Aushebesicherung
Max. Belastung F1: 1800 N
Max. Belastung F2: 350 N
zu liefern und zu montieren
Menge: 1,000 St

**08.020 Heizkörperbefestigungen Anforderungsklasse 3 für Schule oder desgl.**
Aufhängelaschen
Wandkonsole variabel
mit Verschiebesicherung,
Wandkonsole variabel
Die Montage erfolgt überwiegend an
Bruchsteinmauerwerkswänden
einschl. Schrauben, Unterlagsscheiben usw.
zu liefern und montieren
Menge: 1,000 St

**08.021 Heizkörper-Entlüftungsventile 3/8"**
mit Steckschlüssel
zu liefern und montieren
Menge: 2,000 St

**08.022 Thermostatkopf mit eingebautem Fühler**
mit eingebautem Fühler, versetztem und
begrenztem Sollwertbereich.
CEN-zertifiziert, geprüft nach
DIN EN 215 Teil 1. Flüssigkeitsgefüllter
Thermostat. Innere Begrenzung oder
Blockierung im Sollwertbereich durch
Einstellring. Frostschutzsicherung.
Diebstahlsicherung durch Sicherungsring. Merkzahl je
nach Sollwertbereich: 1-3/1-4/1-5. Unterer Sollwert ca.
6 Grad C.
Oberer Sollwert, nach Angabe, in ca. 1 Grad
Schritten zwischen 15 und 25 Grad C.
Max. Fühlertemperatur:  ca. + 50 Grd.C
Hysterese:  ca. 0,2 K
Wassertemperatureinfluß:  ca. 0,4 K
Differenzdruckeinfluß:  ca. 0,3 K
Skalenhaube:  weiß
.. Grad C max. Sollwert

zu liefern und montieren
Menge: 2,000 St

**08.023 Thermostatkopf Behördenmodell**
mit eingebautem Fühler, versetztem und
begrenztem Sollwertbereich.
CEN-zertifiziert, geprüft nach
DIN EN 215 Teil 1. Flüssigkeitsgefüllter
Thermostat. Innere Begrenzung oder
Blockierung im Sollwertbereich durch
Einstellring. Frostschutzsicherung.
Diebstahlsicherung durch Sicherungsring. Merkzahl je
nach Sollwertbereich: 1-3/1-4/1-5. Unterer Sollwert ca.
6 Grad C.
Oberer Sollwert, nach Angabe, in ca. 1 Grad
Schritten zwischen 15 und 25 Grad C.
Max. Fühlertemperatur:  ca. + 50 Grd.C
Hysterese:  ca. 0,2 K
Wassertemperatureinfluß:  ca. 0,4 K
Differenzdruckeinfluß:  ca. 0,3 K
Skalenhaube:  weiß
.. Grad C max. Sollwert

zu liefern und montieren
Menge: 2,000 St

**08.024 Thermostat-Ventilunterteil "mit Voreinstellung" DN 15 (1/2")**
CEN-zertifiziert, geprüft nach
DIN EN 215 Teil 1. Gehäuse aus korrosionsbeständigem, entzinkungsfreiem Rotguß. Mit Niro-Stahlspindel und doppelter
O-Ring-Abdichtung. Thermostat-Oberteil
und äußerer O-Ring ohne Entleeren der
Anlage auswechselbar. Mit Voreinstellung
durch Präzisionsbohrungen und ablesbaren
Einstellwerten. Geringste Durchflußtoleranzen. Voreinstellung manipulationsgeschützt. Anschluß Innengewinde für Ge-
winderohr, oder in Verbindung mit Klemmverschraubungen für Kupfer-, Präzisionsstahl- oder Verbundrohr.
Zul. Betriebstemperatur TB 120 Grad C.
Zul. Betriebsüberdruck PB 10 bar.
Nennweite:  DN 15 (1/2")
Ausführung:  Rotguß
Eck-, Durchgang-, oder Winkeleckform
zu liefern und montieren
Menge: 2,000 St

**08.025 Thermostat-Ventilunterteil "mit Voreinstellung" DN 20 (3/4")**
CEN-zertifiziert, geprüft nach
DIN EN 215 Teil 1. Gehäuse aus korrosionsbeständigem, entzinkungsfreiem Rotguß. Mit Niro-Stahlspindel und doppelter
O-Ring-Abdichtung. Thermostat-Oberteil
und äußerer O-Ring ohne Entleeren der
Anlage auswechselbar. Mit Voreinstellung
durch Präzisionsbohrungen und ablesbaren
Einstellwerten. Geringste Durchflußtoleranzen. Voreinstellung manipulationsgeschützt. Anschluß Innengewinde für Ge-
winderohr, oder in Verbindung mit Klemmverschraubungen für Kupfer-, Präzisionsstahl- oder Verbundrohr.
Zul. Betriebstemperatur TB 120 Grad C.
Zul. Betriebsüberdruck PB 10 bar.
Nennweite:  DN 20 (3/4")
Ausführung:  Rotguß
Eck-, Durchgang-, oder Winkeleckform
zu liefern und montieren
Menge: 2,000 St

**08.026 Heizkörper-Rücklauf-Verschraubung DN 15 (1/2")**
Absperrbare und regulierbare Verschraubung mit Entleerungsmöglichkeit. Gehäuse
aus korrosionsbeständigem, entzinkungsfreiem Rotguß. Einbaumaße nach DIN 3842.
Anschluß Innengewinde für Gewinderohr
oder in Verbindung mit Klemmverschraubungen für Kupfer-, Präzisionsstahl-
oder Verbundrohr. Mit Absperrung und
Feinstregulierung durch Doppelkegel,
ohne Hubbegrenzung. Keine Veränderung
der Voreinstellung beim Öffnen bzw.
Schließen. Verschlußdeckel flachdichtend. Anschluß für Entleerungs- und
Fülleinrichtung.
Zul. Betriebstemperatur TB 120 Grad C.
Zul. Betriebsüberdruck PB 10 bar.
Nennweite:  DN 15 (1/2")
Ausführung:  Rotguß
Durchgang oder Eckform
zu liefern und montieren
Menge: 2,000 St

**08.027 Heizkörper-Rücklauf-Verschraubung DN 20 (3/4")**
Absperrbare und regulierbare Verschraubung mit Entleerungsmöglichkeit. Gehäuse
aus korrosionsbeständigem, entzinkungsfreiem Rotguß. Einbaumaße nach DIN 3842.
Anschluß Innengewinde für Gewinderohr
oder in Verbindung mit Klemmverschraubungen für Kupfer-, Präzisionsstahl-
oder Verbundrohr. Mit Absperrung und
Feinstregulierung durch Doppelkegel,
ohne Hubbegrenzung. Keine Veränderung
der Voreinstellung beim Öffnen bzw.
Schließen. Verschlußdeckel flachdichtend. Anschluß für Entleerungs- und
Fülleinrichtung.
Zul. Betriebstemperatur TB 120 Grad C.
Zul. Betriebsüberdruck PB 10 bar.
Nennweite:  DN 20 (3/4")
Ausführung:  Rotguß
Durchgang oder Eckform
zu liefern und montieren
Menge: 2,000 St

**08.028 Hydraulische Einregulierung**
Heizkörper und Rohrleitungsnetz auf die erforderliche
Heizwassermenge während der Heizperiode einregulieren.
Einstellen der Thermostatventil-Voreinstellungen,
Rücklaufverschraubungen, Strangregulierventile,
Differenzdruckregler, etc.
Menge: 2,000 St

**08.029 Austausch-Oberteil zu Ventilunterteil DN 10**
Austausch-Oberteil zu Thermostat-Ventilunterteil DN 10
zum Austausch von Thermostat-Oberteilen
ohne Entleeren der Anlage, DN 10 mit Voreinstellung
zu liefern und montieren
Menge: 1,000 St

**08.030 Austausch-Oberteil zu Ventilunterteil DN 15**
Austausch-Oberteil zu Thermostat-Ventilunterteil DN 15
zum Austausch von Thermostat-Oberteilen
ohne Entleeren der Anlage, DN 15 mit Voreinstellung
zu liefern und montieren
Menge: 1,000 St

**08.031 Austausch-Oberteil zu Ventilunterteil DN 20**
Austausch-Oberteil zu Thermostat-Ventilunterteil DN 20
zum Austausch von Thermostat-Oberteilen
ohne Entleeren der Anlage, DN 20 mit Voreinstellung
zu liefern und montieren
Menge: 1,000 St

**08.032 Heizkörper, absperrbar, entleeren mit Entleerungseinrichtung**
Einzelheizkörper, absperrbar, örtlich entleeren,
mit Entleerungseinrichtung,  pauschal:
Menge: 1,000 St

**08.033 Heizkörper, absperrbar, entleeren ohne Entleerungseinrichtung**
Einzelheizkörper, absperrbar, örtlich entleeren,
ohne Entleerungseinrichtung,
pauschal:
Menge: 1,000 St

**08.034 Einzelheizkörper, absperrbar, zentral füllen und örtlich entlüften**
mit/ohne Entleerungseinrichtung,
pauschal:
Menge: 1,000 St

**08.035 Heizungsrohrleitung paarweise vereisen DN 10- DN 15**
Heizungsrohrleitung paarweise vereisen, einschl.
Gerätevorhaltung und benötigen Kältemitteln
pauschal:
Menge: 1,000 St

**08.036 Heizungsrohrleitung paarweise vereisen DN 20- DN 25**
Heizungsrohrleitung paarweise vereisen, einschl.
Gerätevorhaltung und benötigen Kältemitteln
pauschal:
Menge: 1,000 St

### Titel 09 Wohnraumlüftung

**09.001 Gehäuse für Einrohrentlüftung Unterputz**
Brandschutz-Rückschlagklappe ohne Zweitraumanschluss
Gehäuse für Einrohrentlüftung nach DIN 18017-3,
Ausblasstutzen DN 75/80 mm, extrem geräuscharm,
Schutzart mind. IP45, DIN EN 60529 ( VDE 0470-1 ),
mit Steckverbindung für elektronischen Anschluss des
Ventilatoreinsatzes, mit
Zulassung, U nterputzausführung mit Brandschutz und
luftdichter Metall- R ückschlagklappe, A usführung
B randschutzwiderstandsklasse K 9 0, o hne
Zweitraumanschluss
Menge: 1,000 St

**09.002 Ventilatorensätze Einrohrentlüftung einstufig**
mit Nachlaufschalter über 65 m 3 / h bis 105 m 3 / h
Ventilatoreinsatz für Einrohrentlüftung, mit
Steckverbindung für elektronischen Anschluss des
Ventilatoreinsatzes, mit
Zulassung, einstufig mit Nachlaufschalter,
Volumenstrom über 65 m3 / h bis 105 m3 / h
einschl. sämtlicher elektrischer Anklemmarbeiten inkl.
erforderlichen Kleinteilen wie Anschlussdosen, usw.
zu liefern und montieren
Menge: 1,000 St

**09.003 Zubehör für Ventilatoreinsatz bis 105 m³/h**
Zubehör für Ventilatoreinsatz bis 105 m3 / h, F
euchtesteuerung, H ygrostat
Zubehör für Ventilatoreinsatz bis 105 m 3 / h,
Feuchtesteuerung inkl . Einbau - Hygrostat
einschl. sämtlicher elektrischer Anklemmarbeiten inkl.
erforderlichen Kleinteilen wie Anschlussdosen, usw.
zu liefern und montieren
Menge: 1,000 St

**09.004 Stahl-Flexrohr DN 80**
zu liefern und montieren
Menge: 1,000 lfdm

**09.005 Stahl-Flexrohr DN 100**
zu liefern und montieren
Menge: 1,000 lfdm

*Hinweis: runde Luftkanäle*
Gefaltzte, und Formstücke aus verzinktem Stahlblech nach DIN 24145, Werkstoff MUSt 1 nach DIN 1624, Oberfläche feuerverzinkt Güte II, Zinkauflage 275
g/m² zweiseitig, Oberflächenklasse A,
Oberflächenausführung normale Zinkblume, Blechdicken
nach DIN 24145, Tabelle 1, als spiralgefaltztes Rohr,
komplett mit schwingungsgedämpften Aufhänge-,
Dichtungs-, Verbindungs- und Befestigungsmaterial.
Rohrverbindungen mit Raychem-Schrumpfband abgedichtet

Fabrikat:

Type:

**09.006 Rohr, Durchmesser: 100 mm**
zu liefern und montieren
Menge: 1,000 lfdm

**09.007 Rohr, Durchmesser: 125 mm**
zu liefern und montieren
Menge: 1,000 lfdm

**09.008 Rohr, Durchmesser: 150/160 mm**
zu liefern und montieren
Menge: 1,000 lfdm

*Hinweis: Bögen*
in allen Winkelgraden
aus vorher genannten Werkstoff
passend auf Innendurchmesser

**09.009 DN 100**
zu liefern und verlegen
Menge: 1,000 St

**09.010 DN 125**
zu liefern und verlegen
Menge: 1,000 St

**09.011 DN 160**
zu liefern und verlegen
Menge: 1,000 St

*Hinweis: Übergang*
aus vorher genannten Werkstoff
passend auf Innendurchmesser

**09.012 DN 100**
zu liefern und verlegen
Menge: 1,000 St

**09.013 DN 125**
zu liefern und verlegen
Menge: 1,000 St

**09.014 DN 160**
zu liefern und verlegen
Menge: 1,000 St

*Hinweis: T-Stück*
aus vorher genannten Werkstoff
passend auf Innendurchmesser

**09.015 DN 100**
zu liefern und verlegen
Menge: 1,000 St

**09.016 DN 125**
zu liefern und verlegen
Menge: 1,000 St

**09.017 DN 160**
zu liefern und verlegen
Menge: 1,000 St

*Hinweis: Enddeckel*
aus vorher genannten Werkstoff
passend auf Innendurchmesser

**09.018 DN 100**
zu liefern und verlegen
Menge: 1,000 St

**09.019 DN 125**
zu liefern und verlegen
Menge: 1,000 St

**09.020 DN 160**
zu liefern und verlegen
Menge: 1,000 St

**09.021 Isolierung der Fortluftluftrohre**
aus 30 mm Sillanmatten mit ALU-Kaschierung,
Stöße mit ALU-Folie überklebt.
zu liefern und montieren
Menge: 1,000 m2

**09.022 Tellerventil Abluft NW 100**
Frontrahmen und Ventilteller aus Stahlblech RAL 9010
Einbaurahmen aus Stahlblech verzinkt
Ausführung für Decken- oder Wandeinbau
zu liefern und montieren
Menge: 1,000 St

**09.023 Tellerventil Zuluft NW 100**
Frontrahmen und Ventilteller aus Stahlblech RAL 9010
Einbaurahmen aus Stahlblech verzinkt
Ausführung für Decken- oder Wandeinbau
zu liefern und montieren
Menge: 1,000 St

**09.024 Tellerventil Abluft NW 125**
Frontrahmen und Ventilteller aus Stahlblech RAL 9010
Einbaurahmen aus Stahlblech verzinkt
Ausführung für Decken- oder Wandeinbau
zu liefern und montieren
Menge: 1,000 St

**09.025 Tellerventil Zuluft NW 125**
Frontrahmen und Ventilteller aus Stahlblech RAL 9010
Einbaurahmen aus Stahlblech verzinkt
Ausführung für Decken- oder Wandeinbau
zu liefern und montieren
Menge: 1,000 St

### Titel 10 Brandschottarbeiten

**10.001 Brandschutz-Wand- und Deckendurchführungen DN 12-15**
für Heizungs- und Sanitärrohrleitungen
Rohrschalen, Nichtbrennbar A2, mit gittervernetzten
Aluminium-Sandwich-Folie kaschiert. Mindestrohdichte
150 kg/m³.
Für Rohrdurchführungen R30 und R90 entsprechend
Zulassungen.
Der Einbau ist mit der Bauleitung abzustimmen. Vor dem
Beginn der Arbeiten sind die Prüfprotokolle,
Zulassungen, etc. 2-fach nach Fertigstellung 5-fach der
Bauleitung zu übergeben.
zu liefern und montieren

Fab.:

Typ :
Menge: 1,000 lfdm

**10.002 Rohr DN 20-25, Isolierstärke 20 mm**
zu liefern und anzubringen
Menge: 1,000 lfdm

**10.003 Rohr DN 20-25, Isolierstärke 30 mm**
zu liefern und anzubringen
Menge: 1,000 lfdm

**10.004 Rohr DN 32-40, Isolierstärke 20 mm**
zu liefern und anzubringen
Menge: 1,000 lfdm

**10.005 Rohr DN 32-40, Isolierstärke 40 mm**
zu liefern und anzubringen
Menge: 1,000 lfdm

**10.006 Rohr DN 50, Isolierstärke 20 mm**
zu liefern und anzubringen
Menge: 1,000 lfdm

**10.007 Rohr DN 50, Isolierstärke 50 mm**
zu liefern und anzubringen
Menge: 1,000 lfdm

**10.008 Rohrschott R90 DN 50/56**
Rohrabschottungen mit der Feuer-Widerstandsklasse R90
für dB20- und PE-Abwasserleitungen zum direkten und
nachträglichen Einbau an/in Decken und Wänden.
Prüfzeugnisse sind vor Beginnn der Montage 2-fach und
nach Fertigstellung 5-fach der Bauleitung zu übergeben.
zu liefern und montieren
Menge: 1,000 St

**10.009 Rohrschott R90 DN 70/90**
Rohrabschottungen mit der Feuer-Widerstandsklasse R90
für dB20- und PE-Abwasserleitungen zum direkten und
nachträglichen Einbau an/in Decken und Wänden.
Prüfzeugnisse sind vor Beginnn der Montage 2-fach und
nach Fertigstellung 5-fach der Bauleitung zu übergeben.
zu liefern und montieren
Menge: 1,000 St

**10.010 Rohrschott R90 DN 100**
Rohrabschottungen mit der Feuer-Widerstandsklasse R90
für dB20- und PE-Abwasserleitungen zum direkten und
nachträglichen Einbau an/in Decken und Wänden.
Prüfzeugnisse sind vor Beginnn der Montage 2-fach und
nach Fertigstellung 5-fach der Bauleitung zu übergeben.
zu liefern und montieren
Menge: 1,000 St

**10.011 Armaflex R90 Platten für Rohr DN 20**
Armaprotect Brandschutzplatten und Zubehör
Farbe schwarz
Platten sind zur Abschottung mind. 2-lagig einzubauen,
zu verkleben, mit Wickeldraht nach DIN 4140 in ihrer
Lage zu sichern.
Rohrdurchfürhung für Rohr DN 20
Brandschutzauflagen müsen erfüllt werden.
zu liefern und montieren
Menge: 1,000 lfdm

**10.012 Armaflex R90 Platten für Rohr DN 25**
Armaprotect Brandschutzplatten und Zubehör
Farbe schwarz
Platten sind zur Abschottung mind. 2-lagig einzubauen,
zu verkleben, mit Wickeldraht nach DIN 4140 in ihrer
Lage zu sichern.
Rohrdurchfürhung für Rohr DN 25
Brandschutzauflagen müsen erfüllt werden.
zu liefern und montieren
Menge: 1,000 lfdm

**10.013 Armaflex R90 Platten für Rohr DN 32**
Armaprotect Brandschutzplatten und Zubehör
Farbe schwarz
Platten sind zur Abschottung mind. 2-lagig einzubauen,
zu verkleben, mit Wickeldraht nach DIN 4140 in ihrer
Lage zu sichern.
Rohrdurchfürhung für Rohr DN 32
Brandschutzauflagen müsen erfüllt werden.
zu liefern und montieren
Menge: 1,000 lfdm

**10.014 Armaflex R90 Platten für Rohr DN 40**
Armaprotect Brandschutzplatten und Zubehör
Farbe schwarz
Platten sind zur Abschottung mind. 2-lagig einzubauen,
zu verkleben, mit Wickeldraht nach DIN 4140 in ihrer
Lage zu sichern.
Rohrdurchfürhung für Rohr DN 40
Brandschutzauflagen müsen erfüllt werden.
zu liefern und montieren
Menge: 1,000 lfdm

### Titel 11 Kernlochbohrungen

*Hinweis: Kernbohrungen*
in Stahlbetonwände oder -decken. Das Durchtrennen von
Bewehrungsstählen ist im Preis enthalten. Zum Preis
gehört das Abtransportieren der Kerne.
Bohrungen müssen entsprechend Baufortschritt
abschnittsweise durchgeführt werden.
Wasseranschlüsse sind vom Unternehmer herzustellen.
Abrechnung erfolgt nach Bohrzentimeter = Bohrtiefe. Das
Bohrwasser ist direkt abzusaugen und darunterliegende
Bereiche gegen Verschmutzung und Feuchtigkeit zu
schützen. Einschl. Bohrwasserentsorgung.

**11.001 Durchmesser von 51-100 mm**
zu bohren
Menge: 50,000 cm

**11.002 Durchmesser von 101-200 mm**
zu bohren
Menge: 50,000 cm

**11.003 Durchmesser von 201-300 mm**
zu bohren
Menge: 50,000 cm

**11.004 Zulage Kernbohrungen**
für das Aufstellen des Bohrgeräts und Umsetzen von
Bohrpunkt zu Bohrpunkt sowie abdecken/abkleben der
umliegenden Bereiche.
Die Bohrungen sind abschnittsweise entsprechend
Baufortschritt herzustellen.
Menge: 2,000 St

**11.005 Bohrungen durch Mauerwerk bis 10cm**
Wandstärke: 1-10 cm
Druchmesser: 1-50 mm
einschl.Entsrogung Bohrstaub
zu bohren
Menge: 10,000 St

**11.006 Bohrungen durch Mauerwerk 11-20 cm**
Wandstärke: 11-20 cm
Druchmesser: 1-50 mm
einschl.Entsrogung Bohrstaub
zu bohren
Menge: 10,000 St

**11.007 Bohrungen durch Mauerwerk 21-30cm**
Wandstärke: 21-30 cm
Druchmesser: 1-50 mm
einschl.Entsrogung Bohrstaub
zu bohren
Menge: 10,000 St

### Titel 12 Unvorhergesehenes und Taglohnarbeiten

*Hinweis: Hinweis Stundenlohnarbeiten*
Der Verrechnungssatz für die jeweilige Arbeitskraft
umfasst sämtliche Aufwendungen wie Lohn- und
Gehaltskosten, Lohn- und Gehaltsnebenkosten, Zuschläge,
lohngebundene und lohnabhängige Kosten, sonstige
Sozialkosten, Gemeinkosten, Wagnis und Gewinn sowie den
Kleingeräteeinsatz.
Für vom AG angeordnete Stundenlohnarbeiten werden die
vereinbarten Stundenverrechnungssätze zuzüglich
Umsatzsteuer nach den tatsächlich geleisteten
Arbeitszeiten bezahlt. Wegezeiten werden nicht
gesondert vergütet.
Verlangt der AG die Ausführung von Leistungen außerhalb
der regelmäßigen werktäglichen Arbeitszeit (Mehr-,
Sonntags-, Feiertags und Nachtarbeit), so wird neben
den vereinbarten Preisen eine Vergütung für die
nachgewiesenen zuschlagspflichtigen Stunden gewährt.
Als Vergütung wird für jede geleistete Stunde der
Betrag gezahlt, der sich aus der entsprechenden
tariflichen Vereinbarung für Mehr-, Sonntags,
Feiertags- und Nachtarbeit zuzüglich der dafür
tatsächlichen aufgewendeten Zuschläge errechnet.

Ein Anspruch auf die Positionen dieses Titels besteht
nicht.

**12.001 Meister / Vorarbeiter / Facharbeiter / Helfer = Mittellohn**
Die Arbeiten sind in Abstimmung mit der Bauleitung auszuführen, wobei die Rapportzettel täglich vorzulegen sind.
Die Lohnkosten verstehen sich einschl. Unternehmerzuschlag und Lohnnebenkosten wie Auslösung, usw.. Es werden nur die tatsächlichen am Bau geleisteten Arbeitsstunden vergütet.

Es ist der Mittellohn, Meister-Vorarbeiter / Facharbeiter / Helfer einzutragen.
Die Taglohnarbeiten sind kontinuierlich nach Anweisung der Bauleitung auszuführen.

In den Stundenlohnzetteln sind nur die auf der Baustelle angefallenen Stunden mit Uhrzeitangabe, nicht aber die Zeiten für die An- und Abfahrt der Arbeitskräfte anzugeben.

Die Kosten für den Einsatz von Kleingeräten, Maschinen, Werkzeuge oder Geräte bis zu EUR 500,00 Anschaffungswert (netto), sowie die Kosten für den Einsatz von Gerüsten, deren Arbeitsbühnen bis zu 2 m über Gelände oder Fußboden liegen, sind in den Verrechnungssatz einzurechnen. Sie werden nicht gesondert vergütet.

Stundenlohnarbeiten werden nur vergütet, wenn sie als solche vor ihrem Beginn ausdrücklich vereinbart worden sind. § 2 Nr. 10 VOB/B.
Meister / Vorarbeiter / Facharbeiter / Helfer = Mittellohn
Menge: 400,000 Std.

**12.002 Fahrtkostenpauschale**
Fahrtkostenpauschale für eine An- und Abfahrt pro Tag und Baustelle
Menge: 50,000 Stk.

**12.003 Abgebot/ Nachlass**
Es wird ein rechnerischer Materialwert

auf aktuelle Reisserliste Sanitär

auf aktuelle Reisserliste Heizung
auf aktuelle Reisserliste Installation
auf aktuelle Reisserliste Verl-- und Entsorgung, Bedachung, Werkzeug

in Höhe von  50.000,00  Euro angenommen

Nachlass in Höhe '.......................%'

Nachlass in Euro '.......................'

-------------------------------------------------------

Summe nach Nachlass  = '.......................'

Wertungssumme nach gewährtem Nachlass in Einheitpreis
eintragen.

Einheit: n. A. = Abrechnung anteilig nach Aufwand

Material das nicht in den Reisserlisten aufgeführt ist, muss schriftlich nachgewiesen werden.
Menge: 1,000 n. A
